# 513 SBK - Kulturpark Strausberg
Angebotsaufforderung (GAEB DA XML 3.2, DA83)
Projekt: 2026-003
Währung: EUR
Vergabeart: Öffentliche Ausschreibung
Eröffnung: 11.08.2026 10:01:00
Ausführungsbeginn: 21.09.2026
Ausführungsende: 12.04.2027
Auftraggeber: Stadt Strausberg, vertreten durch die Bürgermeisterin, Hegermühlenstraße 58, 15344 Strausberg, Deutschland, Telefon +49 03341381107, E-Mail technische-dienste @stadt-strausberg.de
Erstellt mit: NEVARIS/ GXML Toolbox V3.3 R20240815, NEVARIS 26.1.0, 31.07.2026

## Projektbeteiligte
Bauherr:  Stadt Strausberg
  verteten durch die Bürgermeisterin
  Hegermühlenstraße 58
  15344 Strausberg

## Planunterlagen
Folgende Pläne und Anlagen liegen den Ausschreibungsunterlagen direkt bei:

- siehe Planliste LV Fenster-/ Türarbeiten, Stand 03.07.2026

- Geotechnischer Bericht vom 25.01.2023

- Stellungnahme zu Informationen über Kampfmittel für das Grundstück, nebst Plan vom 08.03.2024
(Zentraldienst der Polizei Brandenburg)

Bei Bedarf können weitere Unterlagen eingesehen werden:
- statische Berechnungen

## Termine
Termine gem. gesonderten Vertragsbedingungen
siehe Bauablaufplan vom 03.07.2026

## Vorbemerkungen zur Baustellenlogistik und Umgebungsbedingungen
Zufahrt und Zuwegung:
Die Andienung der Baustelle und die gesamte Materiallogistik (An- und Abtransporte) erfolgen ausschließlich über die öffentliche Parkzufahrt von der Wriezener Straße aus. Die Transport- und Anfahrtsstrecke von der Wriezener Straße bis zur Baugrube beträgt dem realen Wegeverlauf folgend ca. 200 m. Der Auftragnehmer hat sich vor Baubeginn eigenverantwortlich mit den engen Platzverhältnissen, den Schleppkurven und den Traglasten der Zufahrtswege im Kulturpark vertraut zu machen. Die Zufahrtswege sind während der gesamten Bauzeit für Rettungsfahrzeuge und den Baustellenverkehr jederzeit frei und in verkehrssicherem Zustand zu halten.
Geländebeschaffenheit und Topographie im Baufeldumfeld:
Bei der Arbeitsvorbereitung sowie bei allen Erdbau- und Logistikmaßnahmen sind die folgenden topographischen Gegebenheiten zwingend zu berücksichtigen und bautechnisch einzukalkulieren:
West- und Nordseite: Das Gelände fällt von der Baugrube aus mit einem Gefälle von ca. 2,5 % abschüssig in Richtung des Straussees ab. Die Oberflächenentwässerung sowie die Sicherung gegen unkontrolliert abfließendes Wasser sind darauf abzustimmen.
Ostseite: Der dort bestehende Hügel im Bereich der alten Sitzbankanlage ist im Zuge der Erdarbeiten zunächst abzutragen und zwischenzulagern. Zu einem späteren Zeitpunkt ist das Material im Zuge der Arbeitsraumverfüllung wieder fachgerecht gegen das Gebäude anzuböschen und zuzuschütten.
Süd-Ostseite: In einer Entfernung von ca. 15 m zum geplanten Baukörper befindet sich ein Hangbereich in Richtung der alten Stadtmauer, der einen markanten Höhenunterschied von ca. 7 m aufweist. Die Standsicherheit dieses Hangs und der Schutz der historischen Substanz dürfen durch den Baubetrieb zu keinem Zeitpunkt beeinträchtigt werden.
Rücksichtnahme auf laufenden Parkbetrieb und Parallelmaßnahmen:
Es wird ausdrücklich darauf hingewiesen, dass sich das Baufeld in einer intensiv genutzten, öffentlichen Parkanlage befindet. Zudem finden im Kulturpark parallellaufende Arbeiten und Veranstaltungen statt.
Der Auftragnehmer hat seine logistischen Abläufe, die Materiallagerung sowie die Arbeitszeiten so zu planen und mit der Bauleitung abzustimmen, dass:
der laufende Parkbetrieb und angrenzende Baumaßnahmen so wenig wie möglich behindert werden,
gegenseitige Behinderungen mit anderen Gewerken oder kommunalen Maßnahmen im Parkbereich minimiert werden,
Transport- und Arbeitsvorgänge mit erhöhter Vorsicht und Rücksichtnahme auf den Publikumsverkehr durchgeführt werden.
Erschwernisse, die sich aus dieser spezifischen Lage, den topographischen Bedingungen (Gefälle, Hanglagen, Erdbewegungen im Hügelbereich), den parallelen Arbeiten im Park und der koordinierten Zufahrt über den ca. 200 m langen Parkweg ab der Wriezener Straße ergeben, sind pauschal in die Baustelleneinrichtung bzw. in die Einheitspreise der betroffenen Positionen einzukalkulieren. Eine gesonderte Vergütung erfolgt nicht.

## 1. Zusätzliche Vertragsbedingungen für Bauleistungen (ZVB)
1. Grundlagen des Angebotes bzw. des Vertrages
Neben den an erster Rangfolge stehenden Regelungen des Vertrages gelten – bei Widersprüchen – folgende Unterlagen in der
nachgenannten Reihen- und Rangfolge als Vertragsbestandteile:

1.1 Aufklärungs-/Verhandlungsprotokolle soweit gefertigt,

1.2 die Leistungsbeschreibung/das Leistungsverzeichnis und alle anderen dem Auftragnehmer übergebenen Angebotsunterlagen, inkl. Zeichnungen,

1.3 diese vorliegenden "Zusätzlichen Vertragsbedingungen für Bauleistungen" (ZVB),

1.4 alle technischen Vorschriften und Normen in der bis zur Abnahme jeweils geltenden Fassung, wie z.B. DIN-Normen, EN-Normen, VDI/VDE-Richtlinien einschließlich veröffentlichter Entwürfe, soweit sie den anerkannten Regeln der Technik entsprechen, die Herstellerrichtlinien und -vorschriften sowie die sonstigen allgemein anerkannten Regeln der Technik,

1.5 die allgemeinen Vertragsbedingungen für die Ausführung von Bauleistungen (VOB/B), in der zum Zeitpunkt der Auftragserteilung geltenden Fassung,

1.6 die allgemeinen technischen Vertragsbedingungen für Bauleistungen (VOB/C) in der zum Zeitpunkt der Auftragserteilung geltenden Fassung,

1.7 Weitere Vertragsbestandteile sind nur vereinbart, soweit diese ausdrücklich im Vertrag benannt werden.

2. Zustandekommen des Vertrages, Änderungen, Vergütung

2.1 Aufträge sind nur wirksam, sofern sie vom Auftraggeber schriftlich erteilt sind. Alle Bedingungen des Bauvertrages gelten auch für Nach- und Änderungsaufträge.

2.2 Nachtragsangebote für nachträglich anzubietende neue oder erweiterte Leistungen müssen schriftlich eingereicht werden. Der Auftragnehmer hat auf erkennbare Massenüberschreitungen vor der Ausführung schriftlich hinzuweisen.

2.3 Änderungen und/oder Ergänzungen des Vertrages bedürfen der Schriftform. Dies gilt auch für diese Schriftformklausel selbst.

2.4 Vertragspreise bleiben für die Dauer des Vertrages unverändert ohne Rücksicht auf Lohnerhöhungen oder Materialpreissteigerungen.
§ 2 Abs. 3 - 7 VOB/B bleiben davon unberührt gültig.

2.5 Geänderte oder zusätzliche Leistungen werden nach den Regelungen von § 2 Abs. 5 und Abs. 6 VOB/B vergütet. Als Vergütungsgrundlage dient die Urkalkulation, die Vorlage derselben kann der AG - auch bereits im Vergabeverfahren – jederzeit verlangen.

2.9 Die Angebots- und Vertragspreise gelten für die fertige Leistung bzw. Lieferung frei Bau einschl. Abladen und Verpackung.

3. Ausführungsunterlagen. Es gilt § 3 VOB/B mit folgender Maßgabe:

3.1 Ausführungspläne sind für den Auftragnehmer verbindlich. Planinhalte, Maße, Dimensionen und Leistungsverzeichnisse sind vom Auftragnehmer zu prüfen. Auf Unstimmigkeiten oder zu befürchtende Mängel oder Bedenken hat er den Auftraggeber schriftlich hinzuweisen.

3.2. Baustelleneinrichtungspläne sind vom Auftragnehmer rechtzeitig zur schriftlichen Genehmigung vorzulegen, vor allem bezüglich der bauseitig erforderlichen Vor- und Nachleistungen. Bauseitige Mehrkosten durch falsche oder verspätete Bauangaben fallen dem Auftragnehmer zur Last. Eine Anerkennung der Auftragnehmerpläne durch den Auftraggeber befreit den Auftragnehmer nicht von der vollen Gewährleistung für seine Leistungen.

3.3. Revisionspläne sowie schriftliche und mündliche Bedienungsanleitungen für technische Anlagen wie Installationen usw. sind vom Auftragnehmer bei Abnahme unentgeltlich zu liefern.

3.4. Alle gegenseitig übergebenen Pläne, Berechnungen usw. dürfen nur vertragsgemäß verwendet und nicht an Dritte weitergegeben werden.

4. Ausführung. Es gilt § 4 VOB/B mit folgender Maßgabe:

4.1. Schadens- und Unfallverhütung: Der Auftragnehmer hat für seine Leistungen alle notwendigen Sicherheitsvorkehrungen zu treffen, um Personen- und Sachschaden abzuwenden. Vor, während und nach der Arbeit sowie in den Arbeitspausen hat der Auftragnehmer für alle Schadensverhütungsmaßnahmen zu sorgen, die im Zusammenhang mit seinen Leistungen erforderlich sind, wie Abschrankungen, Beleuchtung, Geländer, Fanggerüste, Absteifungen, Warntafeln, Brandverhütung, Sturmsicherung aller Gegenstände, Vorschriftsmäßigkeit von elektrischen Geräten, Leitungen usw. Mängel an der Baustelle, auch an den Geräten, Gerüsten usw. anderer
Auftragnehmer hat der Benutzer unverzüglich zu beanstanden. Der Auftragnehmer stellt den Auftraggeber ausdrücklich von Schadensersatzansprüchen frei, die im Zusammenhang mit seinen Leistungen oder Lieferungen gestellt werden.

4.2. Schutz seiner ausgeführten Leistungen, auch gegen Wasser-, Wetter,- Frost-, Sturm- und Winterschäden sowie gegen Beschädigung, Korrosion und Verschmutzung obliegt dem Auftragnehmer ohne Aufpreis bis zur Abnahme. Ebenso obliegt ihm ohne Aufpreis die Entfernung von Schnee und Eis, soweit für seine Leistungen nötig.

4.3. Leitungen im Erdreich und in Bauteilen hat der Auftragnehmer festzustellen und zu schützen, bevor er dort Arbeiten vornimmt.

4.4. Ein ausreichend deutschsprechender Polier oder Vorarbeiter (bei Bedarf ein Baustelleningenieur), der fachlich und persönlich geeignet ist, muss während der Arbeitszeit anwesend sein. Er darf nur abgezogen werden, wenn mit dem Auftraggeber eine Vereinbarung über eine geeignete Ersatzperson erfolgt ist.

4.5. Bautagebücher hat der Auftragnehmer auf Anforderungen zu führen und davon dem Auftraggeber täglich Durchschriften zu übergeben. Die Berichte müssen alle Angaben enthalten, die für die Bauausführung und Abrechnung von Bedeutung sind, insbesondere über Behinderungen.

4.6. Muster und Proben von allen Werkstoffen und Einrichtungsgegenständen sind dem Auftraggeber rechtzeitig zur Genehmigung vorzulegen, ebenso gegebenenfalls Probemontagen. Vom Auftraggeber genehmigte Proben oder Muster sind bis zur Abnahme vorzuhalten.

4.7. Prüfung: Erforderliche Baustoffprüfungen hat der Auftragnehmer auch ohne besondere Anweisung auf seine Kosten durch staatlich anerkannte Prüfstellen durchführen zu lassen, wobei die Entscheidung der Prüfstelle für ihn verbindlich ist. Er darf nur die Baustoffe und -verfahren anwenden, für die eine ordnungsgemäße Zulassung vorliegt.

4.8. Der Auftragnehmer und seine Nachunternehmer sind verpflichtet, Listen, über die auf der Baustelle täglich beschäftigten Arbeitnehmer zu führen und sicherzustellen, dass diese Listen auf Verlangen der Verfolgungsbehörden zur Einsichtnahme vorgelegt werden können.

4.9 Werbung auf der Baustelle ist nur nach vorheriger Zustimmung des Auftraggebers zulässig.

5. Erfüllungsort für die Verpflichtungen des Auftragnehmers aus diesem Vertrag ist der Ort des Bauvorhabens.

6. Salvatorische Klausel: Sollten einzelne dieser Bestimmungen unwirksam sein oder werden oder sollte sich in den ZVB eine Regelungslücke herausstellen, so wird hierdurch die Wirksamkeit des Vertrages im Übrigen nicht berührt. Die Vertragsparteien haben
sich so zu verhalten, dass der angestrebte Vertragszweck erreicht wird und alles unternommen wird, was erforderlich ist, um die Teilnichtigkeit zu beheben bzw. die Regelungslücke auszufüllen. Anstelle der unwirksamen Bestimmung oder zur Ausfüllung einer Regelungslücke soll eine angemessene, rechtlich zulässige Regelung treten, die dem am nächsten kommt, was die Vertragsparteien gewollt hätten, wenn sie die Teilnichtigkeit oder die Regelungslücke bedacht hätten.

7. Bei der Auslegung des Vertrages ist ausschließlich der in deutscher Sprache abgefasste Vertragswortlaut verbindlich. Für die Regelung der vertraglichen und außervertraglichen Beziehungen zwischen den Vertragspartnern gilt ausschließlich das Recht der Bundesrepublik Deutschland.

8. Zweckbindung zum Datenschutz
Die Vertragsparteien verpflichten sich, bei der Verarbeitung personenbezogener Daten die Bestimmungen der Datenschutz-Grundverordnung (DSGVO) sowie des Bundesdatenschutzgesetzes (BDSG) in der jeweils geltenden Fassung einzuhalten.
Personenbezogene Daten, die dem Auftragnehmer im Rahmen der Erfüllung des Gesamtvertrages überlassen bzw. bekannt werden, darf der Auftragnehmer nur zur Erfüllung der beauftragten Tätigkeiten im unbedingt notwendigen Umfang verarbeiten.
Der Auftragnehmer verpflichtet sich, erhaltene Daten unter keinem Umstand unbefugt zu verarbeiten, zu verändern oder anderweitig zu nutzen. Eine Weitergabe dieser Daten an Dritte bzw. deren Nutzung für Dritte wird der Auftragnehmer unterlassen, soweit der Auftraggeber dies nicht ausdrücklich schriftlich gestattet hat.
Der Auftragnehmer hat geeignete technische und organisatorische Maßnahmen zum Schutz personenbezogener Daten gemäß Art. 32 DSGVO zu treffen.

## 2. Zusätzliche Technische Vertragsbedingungen (ZTV) Allgemein
Bei der Ausführung sind die folgenden Hinweise zu beachten und, sofern keine Hinweise auf Positionen des
Leistungsverzeichnisses erfolgen, kalkulatorisch mit den Einheitspreisen der ausgeschriebenen Positionen zu erfassen.

Funktions- und Servicegebäude // Kulturpark Strausberg

Bauwerk:
Im Kulturpark Strausberg ist der Neubau eines zweigeschossigen Funktions- und Servicegebäudes geplant, das die bestehenden Anlagen ersetzt und der infrastrukturellen Versorgung des Parks dient. Der Standort befindet sich an der Wriezener Straße im Übergang zwischen Stadtmauer, Parkwiese und dem Bühnenplatz am Straussee. Der pavillonartige Baukörper fügt sich durch seine offene, zum Straussee orientierte Gestaltung in die umgebende Parklandschaft ein und bildet zugleich den räumlichen Abschluss des Bühnenplatzes. Das Gebäude wird in nachhaltiger und wartungsarmer Holzbauweise auf einer Stahlbetonbodenplatte errichtet und verfügt über eine vertikal strukturierte Holzfassade sowie ein leicht auskragendes Metalldach. Das Gebäude umfasst zwei Vollgeschosse und ist nicht unterkellert. Die Grundfläche beträgt etwa 220 m² bei einer Bruttogrundfläche von insgesamt ca. 492 m². Es entstehen zwei Nutzungseinheiten mit unterschiedlichen Funktionsbereichen für Vereine, gewerbliche Nutzer sowie Besucher des Parks. Das Nutzungskonzept sieht vor, dass das Gebäude verschiedene Nutzergruppen wie Tauch- und Drachenbootvereine, einen gewerblichen Tauchclub sowie die allgemeine Öffentlichkeit aufnimmt. Es werden moderne Sanitäranlagen, Umkleiden sowie Service- und Lagerräume bereitgestellt. Großzügige Laubengänge dienen der Erschließung und verbinden die einzelnen Bereiche miteinander. Die Konstruktion erfolgt in Holz- und Stahlbetonbauweise. Die tragenden Wände bestehen überwiegend aus Holzrahmenbau, ergänzt durch Stahlbetonsockel und erdberührte Bauteile aus Beton. Die Decken werden als Brettsperrholzkonstruktionen ausgeführt. Das Satteldach erhält eine Metallblechdeckung und wird teilweise mit einer Photovoltaikanlage ausgestattet. Das Gebäude erfüllt die Anforderungen des aktuellen Gebäudeenergiegesetzes (GEG 2024). Die Wärmeversorgung erfolgt über eine Luft-Wasser-Wärmepumpe, ergänzt durch eine energieeffiziente LED-Beleuchtung sowie Maßnahmen zum sommerlichen Wärmeschutz wie Sonnenschutzverglasung und Verschattungselemente. Alle Nutzungseinheiten werden entsprechend den geltenden Normen hinsichtlich Schall-, Wärme- und Brandschutz ausgeführt. Die Erschließung erfolgt im Erdgeschoss direkt ins Freie und im Obergeschoss über Laubengänge mit angeschlossenen Treppenanlagen. Die technischen Anlagen umfassen neben der Heizungs- und Sanitärtechnik auch Lüftungsanlagen mit Wärmerückgewinnung sowie eine moderne Elektroinstallation mit getrennten Messsystemen für die Nutzungseinheiten.

100 Baugrundstück
Das Baugrundstück liegt innerhalb des Kulturparks Strausberg und bildet den südlichen Abschluss des Bühnenplatzes am Straussee. Es grenzt an Freiflächen, Vereinsbereiche sowie die Parktribüne. Die Außenanlagen werden funktional an die bestehende Landschaftsgestaltung angebunden und beinhalten unter anderem Zuwegungen, Fahrradstellplätze sowie Flächen für technische Anlagen. Der eingezäunte, und damit für die Vereine und Clubs vorgesehener Außenbereich, beträgt ca. 713m². Das Funktionsgebäude entsteht mit einer BGF von insgesamt 492m² auf dem Flur 16, Flurstück 104, Gemarkung Strausberg. Der Grundwasserstand HGW beträgt 65,14, ü NN. Die Bodenplatte (Rohbau-OK) soll auf 66,91m ü NN entstehen.

200 Herrichten / Erschließen
Das Grundstück wird mit allen erforderlichen Medien vollständig erschlossen. Die Erschließung des
Baugebietes ist gesichert.
Die Baumfällung ist abgeschlossen, ebenso der Abbruch des Bestandsgebäudes und das Freimachen des Geländes.

300 Bauwerk / Baukonstruktion
Generell erfüllt das Gebäude die Anforderungen des aktuellen Gebäudeenergiegesetzes (GEG 2023). Der Mindestwärmeschutz zur Vermeidung von Tauwasser und Schimmelpilzbildung wird gemäß DIN 4108-2 sichergestellt. Ergänzend dazu erfolgt der Nachweis des sommerlichen Wärmeschutzes mittels thermischer Gebäudesimulationen, ebenfalls nach den Kriterien der DIN 4108-2. Der klimabedingte Feuchteschutz der Holzkonstruktionen wurde über die Regalanforderungen der DIN 4108-3 hinaus mittels instationärer hygrothermischer Simulation (WUFI) bewertet.
Der Entwurf realisiert die Schallschutzanforderungen gemäß DIN 4109-1:2018.
Die Nachhaltigkeit des Gebäudes wird durch die Wahl einer ökologischen Holzrahmenbauweise mit Holzfaser-Dämmstoffen und einer vertikalen Holzfassade unterstrichen. Die Dauerhaftigkeit der Holzbauteile wird dabei durch Einhaltung der konstruktiven Holzschutzmaßnahmen nach DIN 68800-2 gewährleistet.

310 Baugrube
Die Baugrube für das nicht unterkellerte Funktionsgebäude wird gemäß DIN 4124 mit geböschten Seitenwänden hergestellt. Aufgrund der flachen Gründung erfolgt ein Bodenabtrag bis in eine Tiefe von ca. 1,00 m unter Geländeoberkante. Nach den Ergebnissen der geotechnischen Untersuchung vom 25.01.2023 sind die bauschutthaltigen Auffüllungen im Baufeld überwiegend der Einbauklasse Z2 zuzuordnen. Punktuell (Bereich RKS 8) wurde Material identifiziert, welches die Z2-Werte überschreitet und als gefährlicher Abfall einzustufen ist. Das natürlich anstehende, gewachsene Erdreich (Sande der Bodengruppe SE) ist für den konstruktiven Erdbau geeignet. Für das Baugrundstück (Flur 16, Flurstück 104) liegt zudem die Kampfmittelfreiheitsbescheinigung des Zentraldienstes der Polizei Brandenburg vom 08.03.2024 vor, nach der keine konkreten Anhaltspunkte für eine Belastung vorliegen.

320 Gründung
Das Baugrundstück ist im Gründungsbereich durch anthropogene Auffüllungen (Sande mit Ziegel- und Betonresten) geprägt, unter denen ab ca. 1,0 m Tiefe natürlich anstehende, fein- bis mittelkörnige Sande (Bodengruppe SE) folgen. Diese sind als Baugrund für die Aufnahme der Bauwerkslasten gut geeignet. Das geplante Gebäude wird auf einer durchgehenden, tragenden Stahlbetonsohlplatte flach gegründet. Da die Gründungssohle im Bereich der Auffüllungen liegt, erfolgt zur Sicherstellung einer gleichmäßigen Tragfähigkeit ein Bodenaustausch bzw. eine entsprechende Verdichtung des Planums gemäß den Empfehlungen des geotechnischen Berichts (HBW 2022-491). Die Abdichtung der erdberührten Bauteile erfolgt gemäß DIN 18533 für die Wassereinwirkungsklasse W1.1-E (Bodenfeuchte und nichtdrückendes Wasser bei kapillargängigen Böden). Zum Schutz der Holzrahmenbau-Außenwände wird im Sockelbereich eine fachgerechte Abdichtung bis mindestens 30 cm über GOK geführt, um Spritzwasserschutz und dauerhafte Schadensfreiheit der Konstruktion sicherzustellen.

330 Außenwände
Das Gebäude wird zum größten Teil in Holzrahmenbauweise angefertigt. Lediglich in dem im Erdreich angrenzenden Bereich kommen Stahlbetonwände zum Einsatz. Im eingegrabenen Bereich, sowie bis 30cm über Erdreich kommt Perimeterdämmung zum Einsatz. Der übrige Teil der Dämmung erfolgt durch Mineralwolle und Holzweichfaserplatten. Die Fassade besteht aus einer hinterlüfteten Holz-Lamellen-Schalung. Im Laubengangbereich müssen die Außenwände gemäß Brandschutzkonzept mit Brandschutzplatten anstelle der Holzweichfaserplatten gekapselt werden. Alle Außenwände aus Holz werden auf der Innenseite mit einer Installationsebene mit Innenputz und Anstrich hergestellt. Die Fenster sind als hochwertige Holz-Aluminium-Konstruktionen mit Isolierverglasung geplant. Sie erfüllen die Anforderungen an den baulichen Schallschutz sowie die energetischen Vorgaben gemäß GEG 2024. Die farbliche Gestaltung erfolgt nach einem abgestimmten Farbkonzept, das auf die Holzfassade des Gebäudes im Kulturpark abgestimmt ist. Der sommerliche Wärmeschutz wird über eine effiziente Sonnenschutzverglasung (g-Wert 0,33) sowie nach Erfordernis durch außenliegende Rollläden (teilw. auch für Einbruchschutz) hergestellt.
Die Fenster im Erdgeschoss werden teilweise von den Lamellenschalung überzogen (Einbruch- und Sichtschutz). Außerdem werden im OG die Nordseitigen Fenster mit dem Fassadenband überzogen. Dieses bildet gleichzeitig auch die Absturzsicherung.
Die Eingangstüren werden aus einer Aluminium-Türkonstruktion hergestellt. Alle Türen, mit Ausnahme der Eingangstüren zu den öffentlichen Toiletten, öffnen nach unten und erhalten werden fassadengleich beplankt. Die Eingangstüren zu den Toiletten von TC und TC1A erhalten eine lichte Durchgangsbreite von mind. 70cm. Die restlichen Eingangstüren müssen eine lichte durchgangsbreite von 90cm erfüllen (vergleiche Ausführungsplanung).

340 Innenwände
Im Gebäudeinneren sin primär aussteifende, lastabtragende Holzrahmenbauwände vorgesehen. vereinzelt kommen leichte Trennwände aus Metallprofilen zum Einsatz. Die Wände werden verputzt, gespachtelt und gestrichen. Alle Oberflächen erhalten einen Q3-Standard und werden mit Farbe beschichtet. Wandfliesen sind in den Sanitär- und Nassräumen geplant. Fliesenspiegel gemäß Raumansichtsplänen. Die Sanitärräume erhalten zudem ein geeignetes Trennwandsystem. Die Trennwand im OB zwischen "Vereinsraum Drachenboot" und "Schulungsraum TC1A" erhält eine ca. 3,50mx2,20m große öffenbare mobile Trennwand. Die Innentüren sind überwiegend Drehflügeltüren aus Röhrenspan mit CPL-Beschichtung und Stahlzarge. Zwei Türen im Zimmer "Empfang TC 1A" werden als vorgesetzte Schiebetüren ausgebildet. Die Türen im gesamten Gebäude erfüllen die Schall- und Brandschutzanforderungen.

350 Decken
Die BSH-Decken mit Standarddicke von 18cm werden auf den Außen- und Innenwänden aufgelagert und erhalten einen Bodenaufbau aus elastisch gebundener Ausgleichsschüttung, Trittschalldämmung und Zementestrich mit Trocknungsbeschleuniger, sowie Bodenbelag aus Fließen für die Nass- und Sanitärräume, Epoxidharzbeschichtung für die Vereinsräume im EG, sowie Linoleum für die Vereinsräume im OG. Die Deckenuntersicht bleibt Holz sichtbar. Die Decke im Laubengangbereich, der im EG ebenfalls Innenraum hat, wird aufgrund von notwendiger Wärmedämmung die BSH-Decke auf 12cm verringert. Die Treppen werden als sichtbare geschweißte Stahlkonstruktion ausgebildet. Der Laubengang erhält eine Gefälledämmung mit darüber liegender Abdichtung. Der Bodenbelag wird aus Pressgitterrost hergestellt.

360 Dächer
Das Sparrendach hat eine Dachneigung von 22 Grad. Die Sparren sind raumseitig sichtbar. Die Aufsparrendämmung besteht aus Holzweichfaserdämmplatten. Das Dach wird mit einem beschichtetem Aluminium-Wellblech eingedeckt. Es wird außerdem eine Solaranlage mit dazugehörigem Sicherungssystem angebracht. Die Dachentwässerung erfolgt über traufseitige Regenrinnen und Fallrohre in ein Rohrsystem, welches das Regenwasser - wie mit der unteren Wasserbehörde abgestimmt, in den anliegenden Straussee einleitet.

Kampfmittelfreiheit
Für das Baugrundstück in der Wriezener Straße (Gemarkung Strausberg, Flur 16, Flurstück 104) liegt die Bescheinigung des Zentraldienstes der Polizei Brandenburg (Kampfmittelbeseitigungsdienst) vom 08.03.2024 vor. Die eingehende Prüfung hat keine konkreten Anhaltspunkte auf das Vorhandensein von Kampfmitteln ergeben, sodass keine spezifischen Kampfmittelbeseitigungsmaßnahmen erforderlich sind. Es wird darauf hingewiesen, dass bei jeglichem Verdacht auf einen Zufallsfund während der Erdarbeiten die Arbeiten sofort einzustellen sind und die Fundstelle gemäß der Kampfmittelverordnung für das Land Brandenburg (KampfmV) der örtlichen Ordnungsbehörde oder der Polizei anzuzeigen ist.

Nebenleistung des AN (ohne gesonderte Vergütung)
Die Einheitspreise, beziehungsweise beim Pauschalauftrag der Pauschalpreis, beinhalten alles, was nach den
vertraglichen funktionsgerechten Herstellung der Leistung erforderlich ist.

Insbesondere sind auch enthalten:
- Nebenleistungen wie Fahrgelder, Entfernungs- und Ortszulagen und sonstige Auslösungen für die Arbeitnehmer
- Bereitstellung der benötigten Gerüste, Geräte, Maschinen, Werkzeuge etc. (siehe auch Erläuterungen zu den Leistungspositionen).
Baubesprechungen finden zweiwöchentlich bzw. wöchentlich (je nach Baufortschritt) vor Ort statt. Neben
dem Vertreter des Auftraggebers und den Vertretern anderer Gewerke hat der verantwortliche Bauleiter des
Auftragnehmers an diesen Besprechungen teilzunehmen.

Sämtliche Maße sind vom AN am Bau zu nehmen. Er ist verantwortlich für deren Einhaltung. Nach Klärung
auf Grund von Unstimmigkeiten hat ein erneutes Maßnehmen durch den AN zu erfolgen.

Über den Abzug von Geräten, Gerüsten, Krananlagen hat der AN die Bauüberwachung in Kenntnis zu setzen.

Gebühren
Die Gebühren für Rohbauabnahmen und Schlussabnahme gegenüber der Bauaufsicht übernimmt der AG.
Prüfgebühren des Prüfstatikers übernimmt der AG. Für mehrmalige Prüfungen bzw. für zusätzliche
Prüfgebühren (z.B. Nachträge des AN für die der AN verantwortlich ist) trägt diese Kosten der AN, soweit er diese verursacht hat.

Schlechtwetter- und Winterbau
Der AN hat alle Maßnahmen zur Durchführung der Baumaßnahme innerhalb des vorgegebenen
Rahmenterminplanes in eigener
Verantwortung vorzunehmen. Hierzu gehören alle eventuell erforderlichen Maßnahmen, wie z.B.
Schutzmaßnahmen, provisorische Einhausungen, frostfreie Verlegung von Medien.
Witterungseinflüsse während der Ausführungszeit, mit denen bei Abgabe des Angebots normalerweise
gerechnet werden muss, gelten nicht als Behinderung

Planung / Dokumentation
Die Planungen / Dokumentationen sind grundsätzlich in Papierform und in digitaler Form zu übergeben.
Planungen werden dem AN digital in einem gängigen Format z.B. dwg/dxf-Format übermittelt und alle
Rückläufe werden ebenfalls in der digitalen Form gefordert. Dokumente des AN sind in .doc oder .xls Format gefordert.

Der AN hat folgende Dokumentationen / Pläne zu erstellen und dem AG und der Architekten/ Bauüberwachung in zweifacher Form zu übergeben:
Baustelleneinrichtungsplanung / Logistikkonzept / Arbeitszeiten
Bauablaufplan: Bauablaufplanung als detaillierter Terminplan, gewerkeweise unterteilt auf Grundlage der AG Terminplanung mit der
Darstellung der einzelnen Geschosse.

Soweit der AN außerhalb des Baufeldes öffentliche Grundstücksflächen für die Durchführung beansprucht ist mit den zuständigen Behörden eine Begehung der öffentlichen Flächen vorzunehmen. Die Begehung ist zu protokollieren. Das Pflasterprotokoll einschl. Fotodokumentation dient zur Beweissicherung und zur
Dokumentation der Wiederherstellung nach Abschluss aller Bautätigkeiten. Die Unterlagen sind dem AG in dreifacher Form zu übergeben. Ausführungsplanung und Montageplanung gemäß den ergänzenden
Erläuterungen in den einzelnen Titeln.

Vor Beginn der Erdarbeiten hat der AN folgende Dokumentation mit folgendem Inhalt dem AG abzugeben:
Aufmaßplan der Bestandssituation Baugrube mit dem bauseitigen Aushub als Grundlage für die Übergabe
und spätere Abrechnung der eigenen Bauleistung.
Des Weiteren ist vor der Abnahme der Gesamtleistung vom AN eine vollumfängliche Dokumentation mit
folgendem Inhalt dem AG
abzugeben:
- Aufmaßpläne und Bestandspläne der durchgeführten Leistungen
- Gewährsbescheinigungen der ausführenden Firmen mit Nachweisen
- Angaben zu den verwendeten Materialien, Zulieferer, Werk, Produkttyp, Beschaffenheit etc.
- jegliche Zertifikate, Nachweise und Zulassungen, auch Unterlagen zu Zulassungen im Einzelfall, falls erforderlich
- Produkt- und Herstellergewährleistungen

## 3. Zusätzliche Technische Vertragsbedingungen (ZTV) Fenster-/ Türarbeiten
Zusätzliche Technische Vertragsbedingungen

Holzfenster/Holztüren

Tischlerarbeiten - DIN 18 355

Fenster - DIN EN 14351-1

Verglasungsarbeiten - DIN 18 361

Beschlagarbeiten - DIN 18251

Metallbauarbeiten - DIN 18360

Faserdämmstoffe für das Bauwesen - DIN EN 131 62 Außenwandbekleidungen hinterlüftet - DIN 18 516

5.1 Allgemein

Grundlage der nachfolgend beschriebenen Arbeiten sind die einschlägigen DIN-Vorschriften und Richtlinien, die Bestimmungen der Bau-Berufsgenossenschaft, die Bauaufsichtlichen Bestimmungen sowie die Herstellerrichtlinien in der jeweils gültigen Fassung.

Bei der Ausführung sind die folgenden Hinweise zu beachten und, sofern keine Hinweise auf Positionen des Leistungsverzeichnisses erfolgen, kalkulatorisch mit den

Einheitspreisen der ausgeschriebenen Positionen zu

erfassen.

Alle Positionen des Leistungsverzeichnisses beziehen sich auf komplette Leistungen, d.h. Herstellen, Liefern, Anfahren, Abladen, fachgerecht und sicher (gegen Regen, Sturm, Schnee, Sonne, Wind etc.) Montieren, Vorhalten, Schutz der Leistung, Reinigung und einschließlich aller Befestigungsmittel. Sofern in Positionen die Vorgänge "Liefern", "Herstellen" und "Einbauen" nicht gesondert beschrieben sind, gelten diese Vorgänge unter Zugrundelegung der allgemein anerkannten Regeln der Technik und nach den DIN-Normen als beschrieben.

Maßangaben innerhalb der Positionstexte und der Positionsskizzen sind, auch wenn dies nicht gesondert vermerkt ist, "ca.-Angaben". Die Dimensionen und Höhen können sich im Rahmen des Üblichen noch ändern, ohne dass dadurch die Positionstexte oder die vom Bieter eingetragenen Einheitspreise ihre Gültigkeit verlieren. Die beigefügten Details u. Skizzen sind keine endgültigen Ausführungszeichnungen. Alle Leistungen verstehen sich einschließlich Höhenausgleich, einschließlich aller Verbindungselemente, aller Befestigungen und Abdichtungen. Hohlräume sind mit Mineralwolle vollflächig auszustopfen.

Wetterbedingte Unterbrechungen sind zu berücksichtigen. Die Reihenfolge des Einbaus wird dem Baufortschritt entsprechend von der Bauleitung bestimmt.

Das in den Positionen angegebene Maß ist das Rohbaumaß. Die Maße der Elemente sind stets als Gesamtmaß - Breite x Höhe -angegeben.

Werden im Leistungsverzeichnis bestimmte Baustoffe oder Fabrikate genannt, so gelten diese als Qualitätsbeispiele. Alternativ können gleichwertige Erzeugnisse nach Wahl des Bieters angeboten werden. Der Nachweis der Gleichwertigkeit obliegt dem Bieter.

Sämtliche Konstruktionen und Materialien müssen von den örtlichen Behörden genehmigt werden/worden sein. Soweit Konstruktionen oder Materialien eine Genehmigung im Einzelfall erfordern, ist diese Genehmigung vom AN

umgehend einzuholen.Die Einholung der Zustimmung im Einzelfall liegt im

Verantwortungsbereich des AN. Werden Systeme mit bereits vorliegenden Zulassungen verwendet, sind die Nachweise zu übergeben.

5.2 Qualitätssicherung

Es sind grundsätzlich nur Materialien erster bzw. höchster Qualität zu verwenden. Materialproben, Materialprüfzeugnisse, Materialzulassungen und evtl. Einzelzulassungen sind, soweit erforderlich, kostenlos für den AG vom AN einzuholen und zu übergeben.

Alle Beanstandungen des AGs, des SiGeKos, des Architekten, der Arch.-Bauleitung, der Fachbauleitungen und der vom AG hinzugezogenen Berater in Bezug auf die Lieferung von schlechten oder vorschrifts- und/oder vertragswidrigen Materialien, ungenaue oder mangelhafte Ausführung, ungenügende Sicherheitsmaßnahmen oder sonstige Nichteinhaltung der vertraglichen Vorschriften sind umgehend vom AN zu beheben.

Die erforderlichen CE-Kennzeichnungen sind dem AG zu übergeben. Soweit für die zu liefernden Stoffe/Materialien und Bauteile keine Normen vorhanden sind, hat der AN vor Ausführung der Arbeiten die Verwendbarkeit durch ein anerkanntes Prüfinstitut in Form eines Gutachtens, einer Bauartzulassung oder eines Materialprüfzeugnisses selbst nachweisen zu lassen und für die Kosten aufzukommen.

5.3 Werkplanung

Alle nachfolgenden Leistungen des AN zur Herstellung einer Werkplanung werden über eine gesonderte Sammelposition im Leistungsverzeichnis einmalig und ohne Zulagen oder Zuschläge vom AG vergütet.

Überarbeitungen der Werkplanung aufgrund von Rohbautoleranzen und Hinweisen/ Prüfvermerken des

Architekten etc. sind kostenneutral für den AG auszuführen.

Für jedes Einbauteil bzw. für jeden Fenstertyp hat der AN rechtzeitig eine Werkzeichnung im Maßstab 1:10, 1:5

und sämtliche Details im Maßstab 1:1 zu fertigen. Die Werkpläne des AN sind in prüf- und freigabefähiger Form rechtzeitig dem planenden Architekten vorzulegen. Nach Freigabe der Werkpläne durch den planenden Architekten sind diese durch den AN 2-fach zu verteilen (1x Bauherr, 1x Architekt).Grundsätzlich ist nur ein Planumlauf zur Korrektur und Freigabe

vorgesehen. Über den Architekten werden alle Planunterlagen

(Werkstattpläne) in Bezug auf die architektonischen Belange freigezeichnet. Die Verantwortung hinsichtlich der technischen Belange liegt im Verantwortungsbereich des Auftragnehmers. Dieser hat die technische Herstellbarkeit und Durchführbarkeit grundsätzlich abzusichern.

Für die Prüfung der Werkpläne / Fensterlisten durch den Architekten sind mindestens 7 Werktage (ohne Postweg) nach Eingang bei den jeweiligen Büros zu berücksichtigen, vorausgesetzt die Unterlagen des AN sind vollständig und, wie gefordert, prüffähig.

Die Werkplanung des AN muß zusammenhängende Bauteile darstellen, d.h. einschließlich der flankierenden bauseitigen Bauteile. Die Planunterlagen des AN enthalten zusätzlich alle Nachweise, Berechnungen, Zertifikate, Materialausgaben, Oberflächen, Versiegelungen, Zubehör, Toleranzen etc. Ebenso sind die Angaben zu Oberflächenbehandlungen innerhalb der Planunterlagen zu vermerken.

Sollte es im wiederholten Maße zu Doppelkorrekturen für den Architekten kommen, weil die Planunterlagen vom AN

nicht freigabereif erstellt, bzw. die Vorgaben der Architekten übergangen wurden, so werden die zusätzlichen Korrekturarbeiten zum Stundenlohn des Architekten im Nachweis dem AN in Abzug gebracht.

Die erforderliche Werkplanung vom AN bezieht sich auf alle im Leistungsverzeichnis erfassten Titel.

Zum Angebot ist sind Auszüge einer Werkplanung eines anderen Bauvorhabens mit vergleichbaren Schallschutzanforderungen vorzulegen.

5.4 Rüstung / Transportmittel

Dem AN wird bauseits ein straßenseitiges und gartenseitiges Fassadengerüst zur Verfügung gestellt. Innenrüstungen hat der AN nach eigenem Ermessen zu bestimmen und zu stellen. Der Auftragnehmer hat

für die vertragsgemäße Erfüllung seiner Leistungen alle notwendigen Transportmittel wie Krane, Lastenaufzüge etc. eigenverantwortlich zu stellen und einzukalkulieren. Der Einbau der Fenster erfolgt nach Fertigstellung des Rohbaus.

Die Nutzung des Krans des AN Rohbau ist durch den AN Fenster mit dem AN Rohbau abzustimmen. Bei der Aufstellung eines Mobilkrans sind die Angaben der BVG bez. der Lasteinleitung in den

U-Bahntunnel zu berücksichtigen, vgl. Hinweise auf dem BE-Plan.

5.5 Bestell- u. Lieferzeiten des AN

Die Bestell - und Lieferzeiten sind durch den AN eigenverantwortlich entsprechend dem beiliegenden Terminplan so zu koordinieren, daß der termingerechte Ausführungsbeginn vor Ort gewährleistet ist.

5.6 Bemusterungen

Durch den AG/ Architekten werden generell Bemusterungen von allen oberflächenfertigen, sichtbaren Bauelementen verlangt. Größe in Form von üblichen Handelsgrößen. Die endgültige Ausführung wird nicht bei der Beauftragung, sondern erst im Zuge der Bemusterung vom AG festgelegt. Der AN hat die Bemusterungstermine dem AG rechtzeitig zu benennen, damit dieser seine Teilnahme disponieren kann (mindestens drei Tage im voraus).

Vom vorgegebenen Fabrikat abweichende Fabrikate unterliegen generell der Bemusterung.

Der AN hat die Muster dem AG zu übergeben.

Nach Abschluß der Arbeiten gehen die Muster in das Eigentum des AN über. Ein Einbau des Musters vor Ort kann vom AN nicht gefordert werden.

5.7 Toleranzen

Die zulässigen Toleranzen des AN richten sich nach der DIN 18202 mit den jeweils üblichen Anforderungen. Innerhalb der DIN 18202 und DIN 18203 liegende Toleranzen anderer Gewerke sind auszugleichen.

5.8 Bauphysikalische und Sonstige Anforderungen Feuchtigkeitsschutz:

Schlagregendichtigkeit und Fugendurchlässigkeit müssen entsprechend den Forderungen nach DIN 18055 bzw. DIN EN 12207 gewährleistet sein. Ferner hat die fertige Konstruktion den Anforderungen der DIN EN 1026/ DIN EN 1027 zu genügen. Hohlräume sind mit geeignetem Dämmmaterial fest auszustopfen.

Die unteren Rahmenprofile zu angrenzenden Außenflächen sind mit Unterschnitt für die Verwahrung der Abdichtung und die anschließenden Verblechungen zu versehen.

Wärmeschutz:
gemäß der Angaben in den Positionen.

Es gelten die DIN 4108 sowie deren ergänzende Bestimmungen.

Schallschutz:

gemäß Angaben in den Positionen

Bei der Herstellung der Fenster sind die Anforderungen gem. DIN 4109-35 zu beachten, sowie die „Ergänzenden Bestimmungen zu DIN 4109"

„Schalldämmung von Fenstern". Die Anschlüsse zwischen Fenster und Baukörper sind unter Beachtung der Anforderungen an die Schalldämmung der Fenster auszubilden.

Die Werkplanung weist die Einhaltung der geforderten Schalldämmmaße gem. DIN 4109-35 für jedes Fenster nach. Das geforderte Schalldämmmaß R'w,R muss durch die Fenster im eingebauten Zustand erreicht werden.

Ein Ausschäumen, d.h. die Verwendung von PU-Schaum ist grundsätzlich nicht gestattet. Fensteranschlüsse sind mit Mineralwolle vollflächig und lückenlos zu hinterstopfen.

Wandanschlüsse sind winddicht auszuführen.

Die Dämmung darf nicht quellend und nicht feuchteempfindlich sein. Die Fugen sind innen dampfdicht und nach außen hin dampfdiffusionsoffen abzukleben.

Hygienische Anforderungen:

Die Oberflächen müssen leicht zu reinigen sein. Die Oberflächen sind scheuerfest auszuführen.

Einbruchschutz:

Die Widerstandsklassen beziehen sich auf die Konstruktionen, die Beschläge und Garnituren.

Alle Elemente im EG sind in Widerstandsklasse RC 2 auszuführen. Für die Elemente in alle anderen Geschossen bestehen keine Anforderungen an einen Einbruchschutz.

Die Einbauhöhen der Fenster- und Türgarnituren sind nach Angabe Architekt vorzunehmen.

5.9 Kabelführungen und Kabelanschlüsse:

Alle Kabelführungen die zum Betrieb eines elektrischen Bauteiles innerhalb der Konstruktion des AN erforderlich werden, sind verdeckt innerhalb der Zargen / Rahmenprofile der Gesamtkonstruktion vorzusehen.

5.10 Reinigung und Funktionsüberprüfung

Alle Bauteile sind zur Gesamtübergabe funktionsfähig zu übergeben. Die Funktionsüberprüfung umfaßt die Fixierung, Gangbarmachung, Einjustierung, Nachjustierung usw. Eine vorgezogene funktionsfähige Herstellung einer Teilleistung (d.h. vor der VOB-Abnahme) kann vom AG gegenüber dem AN gefordert werden, wenn der Bauablauf, bzw. nachfolgende Gewerke hiervon betroffen sind. Alle beweglichen Teile sind gewartet zu übergeben.

5.11 Fenster - Allgemein

Die Positionen verstehen sich - nach Maßgabe der Funktion -vollständig, inklusive Verglasung, mit Bändern und Beschlägen sowie Fehlbedienungssperren, einschließlich seitlichem Ausstopfen mit Dämmstoff, dampfdiffusionsdichte Abdichtung im Innenbereich und diffusionsoffene Abklebung im Außenbereich nach GEG (Gebäudeenergiegesetz), Dichtungen sowie Kleinmaterial, verfugen und fertig oberflächenbehandelt. Andere Ausstattungsmerkmale im Positionstext erweitern die Anforderungen und ersetzen sie nicht.

Für die Ausführung sind einschlägige Richtlinien, die DIN-Normen sowie anerkannte Regeln der Technik bindend, insbesondere die DIN-Normen 18055, 18251, 18361.

Die Fenster- und Türkonstruktionen müssen der
-  DIN 4108/ DIN EN ISO 10077

-  Beanspruchungsgruppe gem. DIN EN 14351-1

entsprechen.

-  Schalldämmmaß je Fenster entsprechend der erford. R'w Werte Gesamt-Uw-Wert der Fenster: Uw = 1,2 [W/(m²K)]

g-Wert = 0,33

Es gelten die Anforderungen des GEG.

5.12 Fenster - Konstruktion:

Sollten dem Bieter angegebene Materialdicken bzw. Profile zu gering erscheinen, so hat der Bieter dies im Anschreiben zu vermerken. Spätere Einwände rechtfertigen keine Mehrkosten.

Der AN hat unter Berücksichtigung sämtlicher Einflussfaktoren, wie z.B. Windlasten etc., alle erforderlichen statischen Nachweise zu führen. Der statische Nachweis ist dem AG auf Verlangen vorzulegen.

Die Fenster-, Fenstertürenprofile sind nach statischer Erfordernis zu dimensionieren, jedoch in Korrespondenz

mit den von den Architekten festgelegten Ansichtsbreiten. Weitere Unterschiede nach statischem Erfordernis müssen in der Tiefe aufgenommen werden.

Die Ansichtsbreiten der Fensterprofile sind gleichmäßig gemäß Architektenplanung auszubilden.

Die Dehnungen der Elemente müssen durch die Konstruktion selbstaufgenommen werden.

5.13 Fenster - Randausbildung / Befestigung:

Der AN hat sich über die Befestigungsmöglichkeiten der Fenster zu informieren und entsprechende Maßnahmen einzukalkulieren. Die Verankerung und der Anschluss an den Rohbau sind entsprechend den Detailplänen der Architekten auszubilden. Dabei ist zu berücksichtigen, dass nur die Mauerwerkswände geputzt werden. Betonwände und Betondecken werden teilweise als sichtbar belassen. Es folgt

hier teilweise keine weitere Oberflächenbearbeitung.

Die Befestigung der Fenster ist am Fuß- und Kopfpunkt vorgesehen. In der Deckenplatte ist eine Aussparung an der Unterseite zur Befestigung bauseits vorhanden. Bei der Kopplung der Fensterelemente ist die Dehung der Elemente zu berücksichtigen. Bei den

gegebenen Stützweiten ist mit einer Deckendurchbiegung von ca.1 cm zu rechnen.

Alle Stahlteile sind feuerverzinkt einzubauen, sofern nicht eine Grundierung oder V2A bzw. V4A ausgeschrieben ist. Die Mindestschichtdicke der Feuerverzinkung muß 60-80 my betragen. Sollte eine Feuerverzinkung aus technischen Gründen nicht möglich sein, ist nach Absprache mit der Bauleitung des AGs eine heiße Nachverzinkung mit Zinklot nach K2 durchzuführen.

Sofern nicht besonders erwähnt, ist die Befestigungsart mit der Bauleitung des AG abzustimmen.

Sämtliche Verankerungs- und Befestigungselemente müssen die Kräfte aus den Fenstern einwandfrei auf das Bauwerk

übertragen und die Bewegungen, sowohl aus Wärmedehnung der Fenster als auch aus zu erwartenden Formänderungen

am Bauwerk aufnehmen können.

Die Anschlussausbildung zwischen Fenster und Baukörper ist mit verrottungsbeständiger, wasserabweisender, nicht brennbarer Mineralwolle dicht auszustopfen. Mit besonderer Sorgfalt ist die Verstopfung an den Befestigungsankern auszuführen. Diese müssen, wenn sie im Bereich der Verstopfung liegen, vom Stopfmaterial

(Mineralwolle) voll umschlossen sein.

Außenseitig ist die Abdichtung so auszuführen, dass ein unkontrollierter Wassereintritt verhindert wird und keine Kapillarfugen entstehen. Die eingesetzten Werkstoffe müssen mit den angrenzenden Bauteilen verträglich sein. Durch die zu erwartenden Bewegungen dürfen keine Belastungen entstehen, die zu Undichtigkeiten führen.

Die erforderliche Anzahl der Scheren, Bänder,

Verriegelungen,Beschläge, etc. sind unter Berücksichtigung der Sicherheitsanforderungen, der Lasten, der Größen, etc., vorzunehmen.

5.14 Fensterrahmen Material

Grundlage für die Holzqualität ist die DIN EN 942 "Holz in Tischlerarbeiten". Alle Eck-, T- und Kreuzverbindungen sind mehrfach verzapft und verleimt auszuführen. Für die Verleimung der Holzteile sind Klebestoffe entsprechend der geforderten Beanspruchungsgruppe einzusetzen. Als Holzschutzmittel sind nur solche Mittel anzuwenden, welche im Holzschutzmittelverzeichnis des Institutes für Bautechnik geführt sind und deren Anstrichverträglichkeit nachgewiesen ist.

5.15 Verglasung

Es gelten im allgemeinen die Einbauvorschriften der

Verglasungs-Richtlinien.

Die Glasdicken sind vom Bieter nach statischen Anforderungen, bzw Schallschutz- Wärmeschutz- und Brandschutzanforderungen zu dimensionieren. Der statische Nachweis - Glasstatik - liegt in der Verantwortung des AN und ist beim Architekten umgehend einzureichen.

Die Verfugung ist als Nassverfugung mit Silikon (Farblos und/ oder schwarz nach Angabe Architekt) auszuführen. Die Verwendung von Kitten oder Wachs ist nicht zulässig.

Alle thermischen Isoliergläser sind mit thermisch optimiertem Randverbund auszuführen. Abstandshalter in Edelstahl („warme Kante").

5.16 Zubehör / Beschläge / Garnituren

Allgemein

Die Beschläge sind nach DIN 18251 (Stand: 2020-04) auszuführen. Die Beschläge müssen form- und kraftschlüssig mit den Profilen verbunden sein. Die Griffe dürfen beim Bedienen nicht die Gefahr einer Quetschung der Finger verursachen.

Die Garnituren werden in den Leistungspositionen benannt. Alle sichtbaren Beschläge sind zu bemustern.

Beschläge sind zu justieren und gangbar zu halten bis zur Abnahme. Ist aufgrund der Größe des Elementes ein weiteres Band erforderlich hat der AN dies bereits bei der Kalkulationserstellung zu berücksichtigen, auch wenn hierauf nicht gesondert hingewiesen wird. Die Höhen der Bänderanordnung bei allen, vor allem bei nebeneinander liegenden Öffnungsflügeln (auch unterschiedlichen Elementbreiten) sind aufeinander abzustimmen. Die Bandhöhe ist stets gleich zu wählen. Die Anordnung des dritten Bandes hat nach statischen und funktionstechnischen Gesichtpunkten und in Abstimmung mit dem Architekten zu erfolgen.

Die Bänder sind grundsätzlich in Alu ausgeschrieben.

5.17 Aluminiumbekleidungen

Dem Leistungsverzeichnis beigefügt sind Detailzeichnungen, auf die in den einzelnen Positionen Bezug genommen wird. Die Konstruktionen sind in Verankerung und Baukörperanschluss entsprechend auszubilden. Die Anschlüsse an den Baukörper müssen den bauphysikalischen Anforderungen an Wärmeschutz, Feuchtigkeitsschutz, Schallschutz und Fugenbewegungen entsprechen. Die Befestigung hat so zu erfolgen, dass keine Klappergeräusche auftreten. Temperturbedingten Größenänderungen müssen bei der Befestigung eingeplant werden. Alle horizontalen dem Regen ausgesetzten Elemente sind zu entdröhnen.

Ankerkörper und Verankerungen, Stahlrohre, Walzprofile bestehen grundsätzlich aus schweißbarem Stahl der Sorte S 235 nach EN 10025-2, soweit nicht das Halbzeug ausschließlich in anderen Sorten hergestellt wird oder im Leistungsverzeichnis eine andere Stahlsorte verlangt ist.

Stahlteile müssen feuerverzinkt ausgeführt werden. Die gewählte Konstruktionen sind so auszuführen, dass eine Nachbehandlung des Oberflächenaschutzes auf der Baustelle vermieden wird.

Folgende Leistungen sind in die Einheitspreise einzurechnen, sofern im Leistungsverzeichnis nicht anders beschrieben, und werden nicht gesondert vergütet:
-  Alle Stahlteile sind mit Rostschutz zu versehen bzw. verzinkt auszuführen.
-  Alle Schnitte, Gehrung und Schweißverbindungen.
-  Lieferung und Einbau von Verbindungsmitteln und Kleineisenteilen, wie Nägel, Schrauben, Winkel, Bolzen, Verbinder und Dübel.

Die Kleineisenteile sind mit bauaufsichtlich zugelassenen Kammnägeln anzuschliessen.

- Bei Kontakt von Holzbauteilen mit Stahlbeton und Mauerwerk sind Trennschichten mit einer Lage V13 anzuordnen.

5.18 Schutzmaßnahmen

Schutzmaßnahmen an der eigenen Leistung sind vorzunehmen und vor- bzw. zu unterhalten. Die Vorhaltung des AN geht bis zur

VOB-Abnahme. Anschließend ist diese rückzubauen. Diese Maßnahmen gelten für alle vom AN eingebauten, bzw. gelagerten Materialien. Schutzeinrichtungen gehen nach Ausbau in den Besitz des AN über.

Grundsätzlich sind Rahmen- und Glasflächen sämtlicher Fenster und Fenstertüren während des Bauzustandes mit einer entsprechend widerstandsfähigen selbstklebenden Folie zu versehen, damit sie vor Verschmutzungen anderer Gewerke geschützt werden und Beschädigungen ausgeschlossen sind. Die Folie ist seitlich bündig mit dem Fensterrahmen abzuschneiden, so dass der bauseitige Putz sauber an- bzw. aufgearbeitet werden kann. Die Folie ist zu unterhalten und zur Baufertigstellung nach Aufforderung durch die Bauleitung zu beseitigen und zur freien Verfügung abzufahren.

5.19 Weitere übliche Schutzmaßnahmen ohne gesonderte Vergütung: Oberflächenfertige Bauteile anderer Gewerke, wie Trockenbauwände / -decken etc. sind vom AN im Rahmen der Erbringung der eigenen Leistung zu schützen. Die Tagesleistung ist stets vor Witterungseinflüssen ausreichend zu schützen. Dämmstoffe sind vor, während und nach dem Einbau vor Nässe, Schmutz und Beschädigung zu schützen.

## LV 0002: Leistungsverzeichnis Fenster-/ Türarbeiten

### Titel 1 Baustelleneinrichtung

**1.10 Baustelleneinrichtung Holzbau, Fassade**
*** Pauschalposition
Baustelleneinrichtung und -räumung:
Alle zur Ausführung der Fensterbauarbeiten erforderlichen Geräte, Werkzeuge und Betriebsmittel sind auf die Baustelle zu bringen, vorzuhalten und nach Abschluss der Arbeiten vollständig zurückzubauen und zu entsorgen. Sämtliche Vorhaltekosten der Baustelleneinrichtung einschließlich benötigter Hebe- und Montagegeräte sind in diese Position einzurechnen. Die beanspruchten Flächen sind gereinigt und im ursprünglichen Zustand zu übergeben.
(siehe Baustelleneinrichtungsplan)

Bauseits werden Bauzaun, Wasser- und Baustromanschluss sowie WC-Anlagen bereitgestellt. Die im Baustelleneinrichtungsplan dargestellten Leistungen sind nicht vom AN zu kalkulieren.

Die Baustelleneinrichtung des AN umfasst insbesondere:

- Abstimmung der Fensterbauarbeiten mit dem Gesamtbauablauf und den angrenzenden Gewerken.
- Eigenverantwortliche Koordination der Montageabläufe.
- Beseitigung und Entsorgung des eigenen Bauabfalls und Verpackungsmaterials gemäß geltenden Vorschriften.
- Herstellung und Rückbau zusätzlicher Lager- und Montageflächen, soweit erforderlich.
- Zusätzliche Verkehrssicherungsmaßnahmen für die Fensterbauarbeiten.
- Herstellung der erforderlichen Arbeitsplatzbeleuchtung.
- Bereitstellung erforderlicher Stand-, Roll- und Arbeitsgerüste sowie Montagehilfen.
- Bereitstellung notwendiger Hebezeuge zum Einbringen und Montieren der Fensterelemente.
- Vorhalten sämtlicher erforderlicher Montage- und Ausführungsunterlagen.
 Bestellung eines verantwortlichen Bauleiters/Fachbauleiters sowie Teilnahme an den Baubesprechungen.

Grundvorhaltezeit: 4 Wochen (1 Monat)
Menge: 1,000 psch

**1.20 Vorhalten der Vorposition Baustelleneinrichtung**
*** Bedarfsposition ohne GB
Vorhalten der Vorposition über die Grundeinsatzzeit biszur Fertigstellung der eigenene Leistung.

Durch den AN ist der Bauablauf gemäß des Bauzeitenplanseinzutakten. Die Verrechnung von verlängerten Vorhaltezeiten aufgrund von Verzögerungen, die durchden AN zu verantworten sind, ist nicht möglich.
Menge: 4,000 Wo

### Titel 2 Werkstattzeichnung und statische Nachweise Fenster- und Türarbeiten

**2.10 Werkstattzeichnung und statische Nachweise Fensterarbeiten**
*** Pauschalposition
Montage- und Werkstattzeichnungen sowie von Prüfstatiker geprüfte Ausführungsstatik und statische Nachweise für die Anschlüsse an die Roh- und Holzbauteile für alle Fenster- und Türelemente auf der Grundlage der Ausführungsplanung, der statischen Berechnungen und der Vordimensionierung des Statikers sowie der Festlegungen mit dem Auftraggeber erstellen.

Alle Bezeichnungen, Dimensionen und Besonderheiten sind eindeutig zu kennzeichnen. Lastannahmen sind vom AN eigenverantwortlich zu treffen, insbesondere unter Berücksichtigung der örtlichen Gegebenheiten. Durch den AN ist die Aufmaßkontrolle am Roh- und Holzbau durchzuführen und mit einzukalkulieren.

Hinweis:
Diese Werkstattzeichnung ist in "Pos. 1.2.10 - Werkstattzeichnung inkl. Ausführungsstatik Holzbau" zu integrieren. Der Mehraufwand dafür ist einzukalkulieren und wird nicht zusätzlich vergütet.
Menge: 1,000 psch

### Titel 3 Fensterelemente

**3.10 Fenster-Typ F-1.1**
Herstellen, liefern und montieren eines Holz-Aluminium-Fensterelements gemäß allgemeinem Vortext sowie Fensterliste.

Ausführung:
Typ: F-1.1
Rohbaumaß (b x h): 200 / 90 cm
Brüstungshöhe: 135cm (OFF)
Uw ≤ 1,2 W/(m²K)
g = 0,33
2-flügelig, Stulpfenster, Links: Dreh-Kipp, Rechts: Dreh
Sicherheitsklasse RC1 (Einbruchschutz durch bauseitige, durchgehende Holzlamellen)
Schalldämmmaß: 33 dB
Beschlagseite gemäß Fensterliste
Fensterhebel Edelstahl
Innenfensterbank Holz (Herstellung durch Gewerk Schreinerarbeiten)
Außenfensterbank Aluminium RAL 9006 (Herstellung Gewerk Fassadenarbeiten)
Rolladen: Nein
Einbausituation: Einbau in Holzrahmenbauwand-Außenwand, EG, F-01, F03, F08)

Einbau einschließlich aller erforderlichen Befestigungs-, Anschluss- und Abdichtungsarbeiten.
Ausführung gemäß allgemeinen Vortext und Ausführungsplanung.

siehe Planung:
- SBK_LP5_FD_012_Fenster EG HRB

Angeb. Produkt:.......................................
Menge: 3,000 St

**3.20 Fenster-Typ F-1.2**
Herstellen, liefern und montieren eines Holz-Aluminium-Fensterelements gemäß allgemeinem Vortext sowie Fensterliste.

Ausführung:
Typ: F-1.2
Rohbaumaß (b x h): 194 / 90 cm
Brüstungshöhe: 135cm (OFF)
Uw ≤ 1,2 W/(m²K)
g = 0,33
2-flügelig, Stulpfenster, Links: Dreh-Kipp, Rechts: Dreh
Sicherheitsklasse RC1 (Einbruchschutz durch bauseitige, durchgehende Holzlamellen)
Schalldämmmaß: 33 dB
Beschlagseite gemäß Fensterliste
Fensterhebel Edelstahl
Innenfensterbank Holz (Herstellung durch Gewerk Schreinerarbeiten)
Außenfensterbank Aluminium RAL 9006 (Herstellung Gewerk Fassadenarbeiten)
Rolladen: Nein
Einbausituation: Einbau in Holzrahmenbauwand-Außenwand, EG, F-07

Einbau einschließlich aller erforderlichen Befestigungs-, Anschluss- und Abdichtungsarbeiten.
Ausführung gemäß allgemeinen Vortext und Ausführungsplanung.

siehe Planung:
- SBK_LP5_FD_012_Fenster EG HRB

Angeb. Produkt:.......................................
Menge: 1,000 St

**3.30 Fenster-Typ F-1.3**
Herstellen, liefern und montieren eines Holz-Aluminium-Fensterelements gemäß allgemeinem Vortext sowie Fensterliste.

Ausführung:
Typ: F-1.3
Rohbaumaß (b x h): 200 / 90 cm
Brüstungshöhe: 135cm (OFF)
Uw ≤ 1,2 W/(m²K)
g = 0,33
2-flügelig, Stulpfenster, Links: Dreh-Kipp, Rechts: Dreh
Sicherheitsklasse RC1 (Einbruchschutz durch bauseitige, durchgehende Holzlamellen)
Schalldämmmaß: 33 dB
Beschlagseite gemäß Fensterliste
Fensterhebel Edelstahl
Innenfensterbank Holz (Herstellung durch Gewerk Schreinerarbeiten)
Außenfensterbank Aluminium RAL 9006 (Herstellung Gewerk Fassadenarbeiten)
Rolladen: Nein
Einbausituation: Einbau in Stahlbeton-Außenwand (StB), EG, F05, F09)

Einbau einschließlich aller erforderlichen Befestigungs-, Anschluss- und Abdichtungsarbeiten.
Ausführung gemäß allgemeinen Vortext und Ausführungsplanung.

siehe Planung:
- SBK_LP5_FD_014_Fenster EG STB

Angeb. Produkt:.......................................
Menge: 2,000 St

**3.40 Fenster-Typ F-2**
Herstellen, liefern und montieren eines Holz-Aluminium-Fensterelements gemäß allgemeinem Vortext sowie Fensterliste.

Ausführung:
Typ: F-2
Rohbaumaß (b x h): 200 / 135 cm (+25 cm für Rolladenkasten)
Brüstungshöhe: 90 cm (OFF)
Uw ≤ 1,2 W/(m²K)
g = 0,33
Faltschiebeflügel gemäß Ausführungsplanung / Fensteliste; inkl. aller dafür notwendigen Beschläge etc.
Sicherheitsklasse RC2
Schalldämmmaß: 33 dB
Beschlagseite gemäß Fensterliste
Fensterhebel Edelstahl
Innenfensterbank Holz (Herstellung durch Gewerk Schreinerarbeiten)
Außenfensterbank Aluminium RAL 9006 (Herstellung Gewerk Fassadenarbeiten)
Rolladen: Ja
Einbausituation: Einbau in Holzrahmenbauwand-Außenwand, EG (F-02)

Einbau einschließlich aller erforderlichen Befestigungs-, Anschluss- und Abdichtungsarbeiten.
Ausführung gemäß allgemeinen Vortext und Ausführungsplanung.

siehe Planung:
- SBK_LP5_FD_012_Fenster EG R A

Angeb. Produkt:.......................................
Menge: 1,000 St

**3.50 Fenster-Typ F-3**
Herstellen, liefern und montieren eines Holz-Aluminium-Fensterelements gemäß allgemeinem Vortext sowie Fensterliste.

Ausführung:
Typ: F-3
Rohbaumaß (b x h): 194 / 210 cm (+25 cm für Rolladenkasten)
Brüstungshöhe: 15 cm (OFF)
Uw ≤ 1,2 W/(m²K)
g = 0,33
2-flügelig, Links: Dreh-Kipp, Rechts: Dreh
Sicherheitsklasse RC 2
Schalldämmmaß: 33 dB
Beschlagseite gemäß Fensterliste
Fensterhebel Edelstahl
Innenfensterbank Holz (Herstellung durch Gewerk Schreinerarbeiten)
Außenfensterbank Aluminium RAL 9006 (Herstellung Gewerk Fassadenarbeiten)
Rolladen: Ja
Einbausituation: Einbau in Holzrahmenbauwand-Außenwand, unten Stahlbeton-Sockel, EG (F-06)

Einbau einschließlich aller erforderlichen Befestigungs-, Anschluss- und Abdichtungsarbeiten.
Ausführung gemäß allgemeinen Vortext und Ausführungsplanung.

siehe Planung:
- SBK_LP5_FD_012_Fenster EG R A

Angeb. Produkt:.......................................
Menge: 1,000 St

**3.60 Fenster-Typ F-4**
Herstellen, liefern und montieren eines Holz-Aluminium-Fensterelements gemäß allgemeinem Vortext sowie Fensterliste.

Ausführung:
Typ: F-4
Rohbaumaß (b x h): 100 / 225 cm (bodentief)
Brüstungshöhe: 0,00 cm (OFF)
Uw ≤ 1,2 W/(m²K)
g = 0,33
1-flügelig, Dreh-Kipp, re
Sicherheitsklasse RC1
Schalldämmmaß: 33 dB
Beschlagseite gemäß Fensterliste
Fensterhebel Edelstahl
Innenfensterbank Holz (Herstellung durch Gewerk Schreinerarbeiten)
Außenfensterbank Aluminium RAL 9006 (Herstellung Gewerk Fassadenarbeiten)
Rolladen: Nein
Einbausituation: Einbau in Holzrahmenbauwand-Außenwand, OG (F-10)
Bodeneinstandsprofile (ca. 17cm) mit anbieten.

Einbau einschließlich aller erforderlichen Befestigungs-, Anschluss- und Abdichtungsarbeiten.
Ausführung gemäß allgemeinen Vortext und Ausführungsplanung.

siehe Planung:
- SBK_LP5_FD_016_Fenster OG N

Angeb. Produkt:.......................................
Menge: 1,000 St

**3.70 Fenster-Typ F-5.1**
Herstellen, liefern und montieren eines Holz-Aluminium-Fensterelements gemäß allgemeinem Vortext sowie Fensterliste.

Ausführung:
Typ: F-5.1
Rohbaumaß (b x h): 200 / 225 cm (bodentief)
Brüstungshöhe: 0,00 cm (OFF)
2-flügelig, Stulpfenster, Links: Dreh-Kipp, Rechts: Dreh
Sicherheitsklasse RC1
Schalldämmmaß: 33 dB
Beschlagseite gemäß Fensterliste
Fensterhebel Edelstahl
Innenfensterbank Holz (Herstellung durch Gewerk Schreinerarbeiten)
Außenfensterbank Aluminium RAL 9006 (Herstellung Gewerk Fassadenarbeiten)
Rolladen: Nein
Einbausituation: Einbau in Holzrahmenbauwand-Außenwand, OG (F-11, F-13, F-14, F-15, F-16)
Bodeneinstandsprofile (ca. 17cm) mit anbieten.

Einbau einschließlich aller erforderlichen Befestigungs-, Anschluss- und Abdichtungsarbeiten.
Ausführung gemäß allgemeinen Vortext und Ausführungsplanung.

siehe Planung:
- SBK_LP5_FD_016_Fenster OG N

Angeb. Produkt:.......................................
Menge: 5,000 St

**3.80 Fenster-Typ F-5.2**
Herstellen, liefern und montieren eines Holz-Aluminium-Fensterelements gemäß allgemeinem Vortext sowie Fensterliste.

Ausführung:
Typ: F-5.2
Rohbaumaß (b x h): 200 / 225 cm (bodentief; +25 cm für Rolladenkasten)
Brüstungshöhe: 0,00 cm (OFF)
Uw ≤ 1,2 W/(m²K)
g = 0,33
2-flügelig, Stulpfenster, Links: Dreh-Kipp, Rechts: Dreh
Sicherheitsklasse RC1
Schalldämmmaß: 33 dB
Beschlagseite gemäß Fensterliste
Fensterhebel Edelstahl
Innenfensterbank Holz (Herstellung durch Gewerk Schreinerarbeiten)
Außenfensterbank Aluminium RAL 9006 (Herstellung Gewerk Fassadenarbeiten)
Rolladen: Ja
Einbausituation: Einbau in Holzrahmenbauwand-Außenwand, OG (F-19)
Bodeneinstandsprofile (ca. 17cm) mit anbieten.

Einbau einschließlich aller erforderlichen Befestigungs-, Anschluss- und Abdichtungsarbeiten.
Ausführung gemäß allgemeinen Vortext und Ausführungsplanung.

siehe Planung:
- SBK_LP5_FD_015_Fenster OG S

Angeb. Produkt:.......................................
Menge: 1,000 St

**3.90 Fenster-Typ F-6.1**
Herstellen, liefern und montieren eines Holz-Aluminium-Fensterelements gemäß allgemeinem Vortext sowie Fensterliste.

Ausführung:
Typ: F-6.1
Rohbaumaß (b x h): 194 / 225 cm (bodentief)
Brüstungshöhe: 0,00 cm (OFF)
2-flügelig, Stulpfenster, Links: Dreh-Kipp, Rechts: Dreh
Sicherheitsklasse RC1
Schalldämmmaß: 33 dB
Beschlagseite gemäß Fensterliste
Fensterhebel Edelstahl
Innenfensterbank Holz (Herstellung durch Gewerk Schreinerarbeiten)
Außenfensterbank Aluminium RAL 9006 (Herstellung Gewerk Fassadenarbeiten)
Rolladen: Nein
Einbausituation: Einbau in Holzrahmenbauwand-Außenwand, OG (F-12)
Bodeneinstandsprofile (ca. 17cm) mit anbieten.

Einbau einschließlich aller erforderlichen Befestigungs-, Anschluss- und Abdichtungsarbeiten.
Ausführung gemäß allgemeinen Vortext und Ausführungsplanung.

siehe Planung:
- SBK_LP5_FD_016_Fenster OG N

Angeb. Produkt:.......................................
Menge: 1,000 St

**3.100 Fenster-Typ F-6.2**
Herstellen, liefern und montieren eines Holz-Aluminium-Fensterelements gemäß allgemeinem Vortext sowie Fensterliste.

Ausführung:
Typ: F-6.2
Rohbaumaß (b x h): 200 / 225 cm (bodentief; +25 cm für Rolladenkasten)
Brüstungshöhe: 0,00 cm (OFF)
Uw ≤ 1,2 W/(m²K)
g = 0,33
2-flügelig, Stulpfenster, Links: Dreh-Kipp, Rechts: Dreh
Sicherheitsklasse RC1
Schalldämmmaß: 33 dB
Beschlagseite gemäß Fensterliste
Fensterhebel Edelstahl
Innenfensterbank Holz (Herstellung durch Gewerk Schreinerarbeiten)
Außenfensterbank Aluminium RAL 9006 (Herstellung Gewerk Fassadenarbeiten)
Rolladen: Ja
Einbausituation: Einbau in Holzrahmenbauwand-Außenwand, OG (F-17, F-18)
Bodeneinstandsprofile (ca. 17cm) mit anbieten.

Einbau einschließlich aller erforderlichen Befestigungs-, Anschluss- und Abdichtungsarbeiten.
Ausführung gemäß allgemeinen Vortext und Ausführungsplanung.

siehe Planung:
- SBK_LP5_FD_015_Fenster OG S

Angeb. Produkt:.......................................
Menge: 2,000 St

**3.110 Rollläden**
Liefern und fachgerechtes Montieren von elektrisch betriebenen Aufsatzrollläden in die Holzrahmenbau-Außenwand gemäß Fensterliste, Ausführungsplanung, Detailplanung und statischen Erfordernissen.

Ausführung als wärmegedämmtes Aufsatzrollladensystem.

Leistungsumfang umfasst insbesondere:

Lieferung und Montage des wärmegedämmten Rollladenkastens,
Lieferung und Montage der seitlichen Führungsschienen,
Lieferung und Montage des ausgeschäumten Aluminium-Rollladenpanzers,
fachgerechte Integration des Rollladenkastens in die Holzrahmenbauwand einschließlich erforderlicher konstruktiver Anpassungen,
wärmebrückenminimierte sowie luftdichte Ausführung der Anschlüsse entsprechend GEG und Ausführungsdetails,
Anarbeitung an die luftdichte Ebene sowie an die Winddichtungsebene der Außenwand,
sämtliche Befestigungs-, Anschluss- und Nebenarbeiten,
Lieferung und betriebsfertige Montage des Rohrmotors einschließlich Endlageneinstellung,
vorbereitete Anschlussleitung des Rohrmotors bis zur definierten Übergabestelle für den Elektriker,
Anschluss des Motors an die Elektroinstallation erfolgt bauseits durch das Gewerk Elektro.

Systemeigenschaften:

Revision von innen
Kastengröße ca.:
Tiefe: 260 mm
Höhe: 250 mm
Farbe aller sichtbaren Aluminiumteile:
RAL 9006 oder passend zur Fassadenkonstruktion

Zusätzlich ist die Ausführung der elektrisch betriebenen Rollläden frühzeitig mit dem Gewerk Elektro abzustimmen. Dies betrifft insbesondere Leitungsführung, Positionierung der Übergabestellen, Anforderungen an Stromversorgung, Schalter- bzw. Steuerungskomponenten sowie notwendige Aussparungen und Leerrohre. Der Auftragnehmer hat die hierfür erforderlichen technischen Angaben rechtzeitig an das Gewerk Elektro zu übergeben und die Schnittstellenkoordination sicherzustellen.

Zuordnung gemäß Fensterliste:

Fenster F-02: Rollladenbreite ca. 2,00 m
Fenster F-06: Rollladenbreite ca. 2,00 m
Fenster F-17: Rollladenbreite ca. 1,94 m
Fenster F-18: Rollladenbreite ca. 1,94 m
Fenster F-19: Rollladenbreite ca. 2,00 m

Abrechnung:
Die Abrechnung erfolgt nach Stückzahl einschließlich aller erforderlichen Nebenleistungen, Anschlussarbeiten, Führungsschienen, Motoren, Dichtungs- und Befestigungsmittel.

siehe Planung:
- SBK_LP5_FD_012_Fenster EG R A
- SBK_LP5_FD_015_Fenster OG S

Angeb. Produkt:.......................................
Menge: 5,000 St

**3.120 Fenstergriff, U-förmig, Edelstahl, natur**
Liefern und fachgerechtes montieren der nachfolgend beschriebenen Fenstergriffe für die in den vorhergehenden Positionen beschriebenen Elementfenster.

Fenstergriff aus gebogenem Rundrohr mit geradem Abschluss. Drückerhals zur besseren Lastabtragung konisch-zylindrisch aufgeweitet.

U-Form.
Türdrücker Handhabe zylindrisch
Abmessung: ca. Ø 20 mm, Länge ca. 145 mm,
Drückerhalslänge ca. 63 mm, Return ca. 55 mm
Standardrosette ca. 32,5x70x14 mm

Einteilige Abdeckung mit Befestigung in Clipstechnik, unsichtbare Verschraubung und Drückerführung

Material: Edelstahl
Oberfläche: natur

Angeb. Produkt:.......................................
Menge: 19,000 St

### Titel 4 Türelemente

#### Untertitel 4.1 Fassadengleiche Außentüren

**4.1.10 Außentür T-A1-R**
Liefern und fachgerecht montieren eines thermisch getrennten Aluminium-Außentürelements gemäß Ausführungsplanung, Werkplanung und Türliste.

Das Türelement ist zwingend fassadengleich bzw. absolut flächenbündig in die äußere Fassadenebene zu integrieren. Die exakte Positionierung erfolgt in präziser Abstimmung auf das bauseitige Fassadenachsraster und die Fassadenbekleidung, um eine durchgehende, fluchtgerechte Optik ohne sichtbare Profilvorsprünge zu gewährleisten. Die Montage erfolgt mittels bauaufsichtlich zugelassener Ankermontage statisch bemessen gemäß Ausführungsplanung.

Technische und bauphysikalische Anforderungen:
- Wärmeschutz: Ud ≤ 1,6 W/m²K (Gesamtelement)
- Schallschutz: Bewertetes Schalldämm-Maß des Elements im Labor Rw,P ≥ 32 dB
- Einbruchhemmung: Widerstandsklasse RC2 nach DIN EN 1627
- Luftdichtheit: Mind. Klasse 3 nach DIN EN 12207
- Schlagregendichtheit: Mind. Klasse 7A nach DIN EN 12208
- Widerstand gegen Windlast: Mind. Klasse C3/B3 nach DIN EN 12210

Ausführung und Konstruktion:
- Profilsystem: Aluminium-Türsystem mit hocheffizienter thermischer Trennung.
- Türblatt: Beidseitig flügelüberdeckende Ausführung (Aufsatzschale) zur Gewährleistung der absoluten Flächenbündigkeit von Rahmen und Flügel.
- Bänder: Verdeckt liegende, dreidimensional verstellbare Türbänder (im geschlossenen Zustand komplett unsichtbar).
- Oberfläche: Hochwetterfeste Pulverbeschichtung (HWF), Farbton RAL 9006 (Weißaluminium), Schichtdicke nach Qualicoat-Standard, Ausführung innen und außen.
- Schwelle: Thermisch getrennte, barrierefreie Bodenschwelle gemäß DIN 18040 (maximale Aufkantshöhe ≤ 20 mm), inklusive fachgerechtem Anschluss an die bauseitige Bauwerksabdichtung.

Abmessungen und Logistik:
- Rohbaumaße (B x H): 1.350 mm x 2.250 mm (exakte Fertigungsmaße sind bauseitig am Objekt zu nehmen).
- Anschlag / Öffnung: DIN rechts, nach innen öffnend.

Schloss und Vorrichtung für Beschläge:
- Verriegelung: Einbruchhemmendes Mehrfachverriegelungsverfahren (mind. 3-fach-Verriegelung mit Schwenkriegeln), vorgerichtet für Profilzylinder (PZ).
- Vorrichtung für Beschläge: Das Türelement ist werkseitig für die Aufnahme der Beschläge komplett vorzurichten (inkl. aller erforderlichen Bohrungen, Fräsungen und Verstärkungen).
- Hinweis: Die Lieferung und Montage der Türdrückergarnituren/Beschläge erfolgt in einer separaten Position und ist nicht Bestandteil dieses Titels.

Der Einheitspreis versteht sich einschließlich aller erforderlichen System-, Befestigungs-, Abdichtungs- und Anschlusskomponenten (komplettes Fugendichtungs-System nach den anerkannten Regeln der Technik / RAL-Leitfaden zur Montage) sowie dem betriebsfertigen Einstellen und Gangbarmachen der Türanlage.

Einbauort: Außentüren / Fassade
T01  T14
T02  T16
T08  T17
T11  T20

Abrechnungseinheit: Stk
Menge: 8,000 St

**4.1.20 Außentür T-A1-L**
Liefern und fachgerecht montieren eines thermisch getrennten Aluminium-Außentürelements gemäß Ausführungsplanung, Werkplanung und Türliste.

Das Türelement ist zwingend fassadengleich bzw. absolut flächenbündig in die äußere Fassadenebene zu integrieren. Die exakte Positionierung erfolgt in präziser Abstimmung auf das bauseitige Fassadenachsraster und die Fassadenbekleidung, um eine durchgehende, fluchtgerechte Optik ohne sichtbare Profilvorsprünge zu gewährleisten. Die Montage erfolgt mittels bauaufsichtlich zugelassener Ankermontage statisch bemessen gemäß Ausführungsplanung.

Technische und bauphysikalische Anforderungen:
- Wärmeschutz: Ud ≤ 1,6 W/m²K (Gesamtelement)
- Schallschutz: Bewertetes Schalldämm-Maß des Elements im Labor Rw,P ≥ 32 dB
- Einbruchhemmung: Widerstandsklasse RC2 nach DIN EN 1627
- Luftdichtheit: Mind. Klasse 3 nach DIN EN 12207
- Schlagregendichtheit: Mind. Klasse 7A nach DIN EN 12208
- Widerstand gegen Windlast: Mind. Klasse C3/B3 nach DIN EN 12210

Ausführung und Konstruktion:
- Profilsystem: Aluminium-Türsystem mit hocheffizienter thermischer Trennung.
- Türblatt: Beidseitig flügelüberdeckende Ausführung (Aufsatzschale) zur Gewährleistung der absoluten Flächenbündigkeit von Rahmen und Flügel.
- Bänder: Verdeckt liegende, dreidimensional verstellbare Türbänder (im geschlossenen Zustand komplett unsichtbar).
- Oberfläche: Hochwetterfeste Pulverbeschichtung (HWF), Farbton RAL 9006 (Weißaluminium), Schichtdicke nach Qualicoat-Standard, Ausführung innen und außen.
- Schwelle: Thermisch getrennte, barrierefreie Bodenschwelle gemäß DIN 18040 (maximale Aufkantshöhe ≤ 20 mm), inklusive fachgerechtem Anschluss an die bauseitige Bauwerksabdichtung.

Abmessungen und Logistik:
- Rohbaumaße (B x H): 1.350 mm x 2.250 mm (exakte Fertigungsmaße sind bauseitig am Objekt zu nehmen).
- Anschlag / Öffnung: DIN links, nach innen öffnend.

Schloss und Vorrichtung für Beschläge:
- Verriegelung: Einbruchhemmendes Mehrfachverriegelungsverfahren (mind. 3-fach-Verriegelung mit Schwenkriegeln), vorgerichtet für Profilzylinder (PZ).
- Vorrichtung für Beschläge: Das Türelement ist werkseitig für die Aufnahme der Beschläge (innen Drücker, außen Stoßgriff bzw. Griffschale nach Detailplanung) komplett vorzurichten (inkl. aller erforderlichen Bohrungen, Fräsungen und Verstärkungen).
- Hinweis: Die Lieferung und Montage der Türdrückergarnituren/Beschläge erfolgt in einer separaten Position und ist nicht Bestandteil dieses Titels.

Der Einheitspreis versteht sich einschließlich aller erforderlichen System-, Befestigungs-, Abdichtungs- und Anschlusskomponenten (komplettes Fugendichtungs-System nach den anerkannten Regeln der Technik / RAL-Leitfaden zur Montage) sowie dem betriebsfertigen Einstellen und Gangbarmachen der Türanlage.

Einbauort: Außentüren / Fassade
T04  T10
T05  T15
T07  T18
T09  T19

Abrechnungseinheit: Stck
Menge: 8,000 St

**4.1.30 Außentür T-A2-R (T13)**
Liefern und fachgerecht montieren eines thermisch getrennten Aluminium-Außentürelements gemäß Ausführungsplanung, Werkplanung und Türliste.

Das Türelement ist zwingend fassadengleich bzw. absolut flächenbündig in die äußere Fassadenebene zu integrieren. Die exakte Positionierung erfolgt in präziser Abstimmung auf das bauseitige Fassadenachsraster und die Fassadenbekleidung, um eine durchgehende, fluchtgerechte Optik ohne sichtbare Profilvorsprünge zu gewährleisten. Die Montage erfolgt mittels bauaufsichtlich zugelassener Ankermontage statisch bemessen gemäß Ausführungsplanung.

Technische und bauphysikalische Anforderungen:
- Wärmeschutz: Ud ≤ 1,6 W/m²K (Gesamtelement)
- Schallschutz: Bewertetes Schalldämm-Maß des Elements im Labor Rw,P ≥ 32 dB
- Einbruchhemmung: Widerstandsklasse RC2 nach DIN EN 1627
- Luftdichtheit: Mind. Klasse 3 nach DIN EN 12207
- Schlagregendichtheit: Mind. Klasse 7A nach DIN EN 12208
- Widerstand gegen Windlast: Mind. Klasse C3/B3 nach DIN EN 12210

Ausführung und Konstruktion:
- Profilsystem: Aluminium-Türsystem mit hocheffizienter thermischer Trennung.
- Türblatt: Beidseitig flügelüberdeckende Ausführung (Aufsatzschale) zur Gewährleistung der absoluten Flächenbündigkeit von Rahmen und Flügel.
- Bänder: Verdeckt liegende, dreidimensional verstellbare Türbänder (im geschlossenen Zustand komplett unsichtbar).
- Oberfläche: Hochwetterfeste Pulverbeschichtung (HWF), Farbton RAL 9006 (Weißaluminium), Schichtdicke nach Qualicoat-Standard, Ausführung innen und außen.
- Schwelle: Thermisch getrennte, barrierefreie Bodenschwelle gemäß DIN 18040 (maximale Aufkantshöhe ≤ 20 mm), inklusive fachgerechtem Anschluss an die bauseitige Bauwerksabdichtung.

Abmessungen und Logistik:
- Rohbaumaße (B x H): 1.150 mm x 2.250 mm (exakte Fertigungsmaße sind bauseitig am Objekt zu nehmen).
- Anschlag / Öffnung: DIN rechts, nach innen öffnend.

Schloss und Vorrichtung für Beschläge:
- Verriegelung: Einbruchhemmendes Mehrfachverriegelungsverfahren (mind. 3-fach-Verriegelung mit Schwenkriegeln), vorgerichtet für Profilzylinder (PZ).
- Vorrichtung für Beschläge: Das Türelement ist werkseitig für die Aufnahme der Beschläge (innen Drücker, außen Stoßgriff bzw. Griffschale nach Detailplanung) komplett vorzurichten (inkl. aller erforderlichen Bohrungen, Fräsungen und Verstärkungen).
- Hinweis: Die Lieferung und Montage der Türdrückergarnituren/Beschläge erfolgt in einer separaten Position und ist nicht Bestandteil dieses Titels.

Der Einheitspreis versteht sich einschließlich aller erforderlichen System-, Befestigungs-, Abdichtungs- und Anschlusskomponenten (komplettes Fugendichtungs-System nach den anerkannten Regeln der Technik / RAL-Leitfaden zur Montage) sowie dem betriebsfertigen Einstellen und Gangbarmachen der Türanlage.

Einbauort: Außentüren / Fassade
T13

Abrechnungseinheit: Stck
Menge: 1,000 St

**4.1.40 Außentür T-A2-L (12)**
Liefern und fachgerecht montieren eines thermisch getrennten Aluminium-Außentürelements gemäß Ausführungsplanung, Werkplanung und Türliste.

Das Türelement ist zwingend fassadengleich bzw. absolut flächenbündig in die äußere Fassadenebene zu integrieren. Die exakte Positionierung erfolgt in präziser Abstimmung auf das bauseitige Fassadenachsraster und die Fassadenbekleidung, um eine durchgehende, fluchtgerechte Optik ohne sichtbare Profilvorsprünge zu gewährleisten. Die Montage erfolgt mittels bauaufsichtlich zugelassener Ankermontage statisch bemessen gemäß Ausführungsplanung.

Technische und bauphysikalische Anforderungen:
- Wärmeschutz: Ud ≤ 1,6 W/m²K (Gesamtelement)
- Schallschutz: Bewertetes Schalldämm-Maß des Elements im Labor Rw,P ≥ 32 dB
- Einbruchhemmung: Widerstandsklasse RC2 nach DIN EN 1627
- Luftdichtheit: Mind. Klasse 3 nach DIN EN 12207
- Schlagregendichtheit: Mind. Klasse 7A nach DIN EN 12208
- Widerstand gegen Windlast: Mind. Klasse C3/B3 nach DIN EN 12210

Ausführung und Konstruktion:
- Profilsystem: Aluminium-Türsystem mit hocheffizienter thermischer Trennung.
- Türblatt: Beidseitig flügelüberdeckende Ausführung (Aufsatzschale) zur Gewährleistung der absoluten Flächenbündigkeit von Rahmen und Flügel.
- Bänder: Verdeckt liegende, dreidimensional verstellbare Türbänder (im geschlossenen Zustand komplett unsichtbar).
- Oberfläche: Hochwetterfeste Pulverbeschichtung (HWF), Farbton RAL 9006 (Weißaluminium), Schichtdicke nach Qualicoat-Standard, Ausführung innen und außen.
- Schwelle: Thermisch getrennte, barrierefreie Bodenschwelle gemäß DIN 18040 (maximale Aufkantshöhe ≤ 20 mm), inklusive fachgerechtem Anschluss an die bauseitige Bauwerksabdichtung.

Abmessungen und Logistik:
- Rohbaumaße (B x H): 1.150 mm x 2.250 mm (exakte Fertigungsmaße sind bauseitig am Objekt zu nehmen).
- Anschlag / Öffnung: DIN links, nach innen öffnend.

Schloss und Vorrichtung für Beschläge:
- Verriegelung: Einbruchhemmendes Mehrfachverriegelungsverfahren (mind. 3-fach-Verriegelung mit Schwenkriegeln), vorgerichtet für Profilzylinder (PZ).
- Vorrichtung für Beschläge: Das Türelement ist werkseitig für die Aufnahme der Beschläge (innen Drücker, außen Stoßgriff bzw. Griffschale nach Detailplanung) komplett vorzurichten (inkl. aller erforderlichen Bohrungen, Fräsungen und Verstärkungen).
- Hinweis: Die Lieferung und Montage der Türdrückergarnituren/Beschläge erfolgt in einer separaten Position und ist nicht Bestandteil dieses Titels.

Der Einheitspreis versteht sich einschließlich aller erforderlichen System-, Befestigungs-, Abdichtungs- und Anschlusskomponenten (komplettes Fugendichtungs-System nach den anerkannten Regeln der Technik / RAL-Leitfaden zur Montage) sowie dem betriebsfertigen Einstellen und Gangbarmachen der Türanlage.

Einbauort: Außentüren / Fassade
T12

Abrechnungseinheit: Stck
Menge: 1,000 St

#### Untertitel 4.2 Eingangstüren öffentl. WC's

**4.2.10 Außentür T-A3-L (barrierefrei, T04)**
Liefern und fachgerecht montieren eines thermisch getrennten Aluminium-Außentürelements als Funktionseinheit einschließlich integrierter Sonderausstattungen gemäß Ausführungsplanung und Türliste.

Die Tür ist NICHT fassadengleich auszuführen. Der Einbau erfolgt zurückgesetzt in der Rohbauöffnung (Leibungsmontage) mittels bauaufsichtlich zugelassener Ankermontage statisch bemessen gemäß Montageplanung. Allumfassende Gewährleistung für das einwandfreie Zusammenspiel aller Einzelkomponenten (insb. Dichtigkeit im Bereich des Bullauges und Funktion des Münzschlosses).

Technische und bauphysikalische Anforderungen:
- Wärmeschutz: Ud ≤ 1,6 W/m²K (Gesamtelement inkl. Glasausschnitt)
- Schallschutz: Bewertetes Schalldämm-Maß des Elements im Labor Rw,P ≥ 32 dB
- Luftdichtheit: Mind. Klasse 3 nach DIN EN 12207
- Schlagregendichtheit: Mind. Klasse 7A nach DIN EN 12208
- Widerstand gegen Windlast: Mind. Klasse C3/B3 nach DIN EN 12210

Ausführung und Konstruktion:
- Profilsystem: Aluminium-Türsystem mit hocheffizienter thermischer Trennung. Aufgrund der Öffnungsrichtung nach außen sind die Türbänder/Sicherungsbolzen wirksam gegen Demontage und Aushebeln von außen zu schützen.
- Oberfläche: Hochwetterfeste Pulverbeschichtung (HWF), Farbton RAL 9006 (Weißaluminium), Schichtdicke nach Qualicoat-Standard, Ausführung innen und außen.
- Schwelle: Thermisch getrennte, barrierefreie und rollstuhlgerechte Bodenschwelle gemäß DIN 18040 (maximale Aufkantshöhe ≤ 20 mm), inklusive fachgerechtem Anschluss an die bauseitige Bauwerksabdichtung.

Sonderausstattung und Verglasung:
- Lichtausschnitt (Bullauge): Rundes Bullauge, Durchmesser ca. 400 mm, optisch sauber und flächenbündig in das Türblatt integriert.
- Verglasung Bullauge: Aufbau als Wärmeschutz-Isolierverglasung gemäß energetischen Anforderungen. Ausführung als Sicherheitsglas (VSG / Verbundsicherheitsglas bzw. ESG/VSG-Kombination nach Norm) mit einer alterungsbeständigen, innenliegenden matten Folie (Sichtschutz/Satiniert).
- Münzschloss-System: Manipulationssicheres, robustes Münzschloss (mechanisch oder elektronisch autark) vollständig und flächenbündig in das Türsystem/Türblatt integriert. Vorgerichtet für den Einwurf von [z. B. 0,50 EUR / 1,00 EUR / Wertmarken – vom AG bei Freigabe zu definieren]. Inklusive von innen gesichertem, abschließbarem Münzauffangbehälter (Kasse). Die Tür muss von außen nur nach gültigem Münzeinwurf freigegeben werden, von innen ist eine jederzeitige Fluchtmöglichkeit (Notentriegelung/Panikfunktion) zu gewährleisten.
- Obentürschließer nach DIN EN 1154, Türschließer der Gruppe 3, für Türen mit geringem Öffnungskraftaufwand (max. 25 N), passend zum beschriebenen Aluminium-Außentürelement, liefern und fachgerecht montieren.

Abmessungen und Logistik:
- Rohbaumaße (B x H): 1.275 mm x 2.250 mm (exakte Fertigungsmaße sind bauseitig am Objekt zu nehmen).
- lichte Durchgangsbreite: Barrierefrei, ausreichend für Rollstuhlnutzung gemäß Planung und Landesbauordnung.
- Anschlag / Öffnung: DIN links, nach außen öffnend.

Schloss und Vorrichtung für Beschläge:
- Schließfunktion: Vorgerichtet für Behörden-Einsteckschloss / Panikschloss (Klasse 4) mit Profilzylinder (PZ), gekoppelt mit dem integrierten Münzschloss-System.
- Vorrichtung für Beschläge: Das Türelement ist werkseitig für die Aufnahme der Drückergarnituren komplett vorzurichten (inkl. aller erforderlichen Bohrungen, Fräsungen und Verstärkungen).
- Hinweis: Die Lieferung und Montage der eigentlichen Türdrückergarnituren (z. B. Innen- und Außendrücker) erfolgt in einer separaten Position und ist nicht Bestandteil dieses Titels. Das Münzschloss-System inklusive dessen funktionaler Einbauteile ist vollumfänglich einzukalkulieren.

Sämtliche System-, Verglasungs-, Beschlags- und Sonderbauteile sowie alle erforderlichen Befestigungs-, Fugenabdichtungs- und Anschlussmittel (Fugendichtungs-System nach RAL-Leitfaden zur Montage) sind in die Einheitspreise einzukalkulieren. Die Anlage ist betriebsfertig einzustellen und gangbar zu machen.

Einbauort: Außentüren / Fassade
T04

Abrechnungseinheit: Stck
Menge: 1,000 St

**4.2.20 Außentür T-A3-L (T06)**
Liefern und fachgerecht montieren eines thermisch getrennten Aluminium-Außentürelements als Funktionseinheit einschließlich integrierter Sonderausstattungen gemäß Ausführungsplanung und Türliste.

Die Tür ist NICHT fassadengleich auszuführen. Der Einbau erfolgt zurückgesetzt in der Rohbauöffnung (Leibungsmontage) gemäß Ausführungs- und Detailplanung mittels bauaufsichtlich zugelassener Ankermontage statisch bemessen. Allumfassende Gewährleistung für das einwandfreie Zusammenspiel aller Einzelkomponenten (insb. Dichtigkeit im Bereich des Bullauges und Funktion des Münzschlosses).

Technische und bauphysikalische Anforderungen:
- Wärmeschutz: Ud ≤ 1,6 W/m²K (Gesamtelement inkl. Glasausschnitt)
- Schallschutz: Bewertetes Schalldämm-Maß des Elements im Labor Rw,P ≥ 32 dB
- Luftdichtheit: Mind. Klasse 3 nach DIN EN 12207
- Schlagregendichtheit: Mind. Klasse 7A nach DIN EN 12208
- Widerstand gegen Windlast: Mind. Klasse C3/B3 nach DIN EN 12210

Ausführung und Konstruktion:
- Profilsystem: Aluminium-Türsystem mit hocheffizienter thermischer Trennung.
- Oberfläche: Hochwetterfeste Pulverbeschichtung (HWF), Farbton RAL 9006 (Weißaluminium), Schichtdicke nach Qualicoat-Standard, Ausführung innen und außen.
- Schwelle: Thermisch getrennte, barrierearme Bodenschwelle gemäß Planung (inklusive fachgerechtem Anschluss an die bauseitige Bauwerksabdichtung).

Sonderausstattung und Verglasung:
- Lichtausschnitt (Bullauge): Rundes Bullauge, Durchmesser ca. 400 mm, optisch sauber in das Türblatt integriert.
- Verglasung Bullauge: Aufbau als Wärmeschutz-Isolierverglasung mit Beschichtung gemäß den energetischen Anforderungen. Ausführung als Sicherheitsglas (VSG / Verbundsicherheitsglas bzw. ESG/VSG-Kombination nach geltenden Normen) mit einer alterungsbeständigen, innenliegenden matten Folie (Sichtschutz/Satiniert).
- Münzschloss-System: Manipulationssicheres, robustes Münzschloss vollständig in das Türsystem/Türblatt integriert. Vorgerichtet für den Einwurf von Münzen/Wertmarken zur kontrollierten Öffnung der Tür von außen. Inklusive von innen gesichertem, abschließbarem Münzauffangbehälter (Kasse). Von innen ist eine jederzeitige, mechanische Fluchtmöglichkeit (Notentriegelung) ohne Münzeinwurf zu gewährleisten.
- Obentürschließer nach DIN EN 1154, Türschließer der Gruppe 3, für Türen mit geringem Öffnungskraftaufwand (max. 25 N), passend zum beschriebenen Aluminium-Außentürelement, liefern und fachgerecht montieren.

Abmessungen und Logistik:
- Rohbaumaße (B x H): 1.275 mm x 2.250 mm (exakte Fertigungsmaße sind bauseitig am Objekt zu nehmen).
- Anschlag / Öffnung: DIN links, nach innen öffnend.

Schloss und Vorrichtung für Beschläge:
- Schließfunktion: Vorgerichtet für Einsteckschloss / Panikschloss (Klasse 4) mit Profilzylinder (PZ), funktional gekoppelt mit dem integrierten Münzschloss-System.
- Vorrichtung für Beschläge: Das Türelement ist werkseitig für die Aufnahme der Drückergarnituren komplett vorzurichten (inkl. aller erforderlichen Bohrungen, Fräsungen und Verstärkungen).
- Hinweis: Die Lieferung und Montage der eigentlichen Türdrückergarnituren erfolgt in einer separaten Position und ist nicht Bestandteil dieses Titels. Das Münzschloss-System inklusive dessen funktionaler Einbauteile ist vollumfänglich einzukalkulieren.

Sämtliche System-, Verglasungs-, Beschlags- und Sonderbauteile sowie alle erforderlichen Befestigungs-, Fugenabdichtungs- und Anschlussmittel (Fugendichtungs-System nach RAL-Leitfaden zur Montage) sind in die Einheitspreise einzukalkulieren. Die Anlage ist betriebsfertig einzustellen und gangbar zu machen.

Einbauort: Außentüren / Fassade
T06

Abrechnungseinheit: Stck
Menge: 1,000 St

#### Untertitel 4.3 Sonstiges

**4.3.10 Schutz-Wechselgarnitur mit Zylinderabdeckung, Griffplatte außen**
Sicherheits-Türschutzbeschlag für Haus- und Wohnungsabschlusstüren, geeignet für Stumpf- und Falztüren. Geprüft nach DIN 18257 ES1 sowie DIN EN 1906 SK2 (VdS-anerkannt).

Konstruktion & Sicherheit: Hochstabile Schichtbauweise unter Verwendung mehrerer Stahlplatten mit einer Gesamtschildstärke von ca. 13,5 mm. Ausführung mit integriertem Ziehschutz und einer frei rotierenden Spezial-Stahlscheibe zur Sicherung des Profilzylinders. Erhöhter Abreißschutz durch massive Stahleinlage im Innenschild.

Verschraubung: Hohe Schlagfestigkeit durch extra lange Stahlnocken und drei vergütete Spezial-Sicherheitsschrauben (M6). Die Verschraubung erfolgt verdeckt von der Innenseite.

Ausführung: Wechselgarnitur mit Griffplatte außen und Drücker innen. Die Griffplatte ist universell für DIN-links und DIN-rechts umstellbar. Geeignet für einen Zylinderüberstand von 10–18 mm.

Material & Oberfläche: Aluminium, Oberfläche F1 (naturfarbig eloxiert).

Hauseingangstüren: Entfernung 92 mm (PZ), Vierkantstift 10 mm, für Türstärken von 52–72 mm.

Die Montage erfolgt inklusive des systemzugehörigen Befestigungsmaterials. Alternativ ist der Beschlag in gleicher technischer Güte auch als Drücker/Drücker-Garnitur auszuführen, sofern in der Position gefordert.

Für die Türen:
T01  T12
T02  T13
T03  T14
T05  T15
T07  T16
T08  T17
T09  T18
T10  T19
T11  T20

gewähltes Produkt:.............................................................
Menge: 18,000 St

**4.3.20 Schutz-Wechselgarnitur mit Zylinderabdeckung, Drücker außen**
Sicherheits-Türschutzbeschlag für Haus- und Wohnungsabschlusstüren, geeignet für Stumpf- und Falztüren. Geprüft nach DIN 18257 ES1 sowie DIN EN 1906 SK2 (VdS-anerkannt).

Konstruktion & Sicherheit: Hochstabile Schichtbauweise unter Verwendung mehrerer Stahlplatten mit einer Gesamtschildstärke von ca. 13,5 mm. Ausführung mit integriertem Ziehschutz und einer frei rotierenden Spezial-Stahlscheibe zur Sicherung des Profilzylinders. Erhöhter Abreißschutz durch massive Stahleinlage im Innenschild.

Verschraubung: Hohe Schlagfestigkeit durch extra lange Stahlnocken und drei vergütete Spezial-Sicherheitsschrauben (M6). Die Verschraubung erfolgt verdeckt von der Innenseite.

Ausführung: Drückergarnitur mit beidseitigem Türdrücker (innen und außen). Geeignet für einen Zylinderüberstand von 10–18 mm. Die Garnitur ist universell für DIN-links und DIN-rechts verwendbar.

Material & Oberfläche: Aluminium, Oberfläche F1 (naturfarbig eloxiert).

Hauseingangstüren: Entfernung 92 mm (PZ), Vierkantstift 10 mm, für Türstärken von 52–72 mm.

Die Montage erfolgt inklusive des systemzugehörigen Befestigungsmaterials. Sämtliche Maße und Funktionen sind auf die objektspezifischen Anforderungen der Hauseingangstüren abzustimmen.

Für die Türen:
T04
T06

gewähltes Produkt:.............................................................
Menge: 2,000 St

**4.3.30 Profil-Doppelzylinder für GHS-Anlage**
Ausführung einer werkprüften General-Hauptschlüsselanlage (GHS) in mechanischer Ausführung nach DIN EN 1303 und DIN 18252. Das System muss über einen rechtlichen (Patent bis mind. 2035) und technischen Kopierschutz verfügen. Die Lieferung erfolgt ausschließlich gegen Vorlage einer Sicherungskarte (Eigentumsnachweis).

Das Schließsystem ist hierarchisch wie folgt aufzubauen (Details siehe Schließplan):
- 1 Hauptgruppe (GHS) mit übergeordnetem Zugang zu allen Zylindern.
- 3 Nutzergruppen (DB, TC 1A, TV) mit selektiven Schließberechtigungen für die jeweiligen Nutzerbereiche sowie integrierten Zentralfunktionen für Allgemeinbereiche (Ö/A) und teilgeteilte Gemeinschaftsbereiche (TC 1A + TV).

Alle Zylinder müssen standardmäßig mit Aufbohrschutz, Picking-Schutz und einer Not- und Gefahrenfunktion (beidseitig schließbar, auch wenn innen unabsichtlich ein Schlüssel steckt) ausgestattet sein.

Liefern und fachgerecht montieren von hochwertigen Profil-Doppelzylindern, passend für das werkgeprüfte GHS-Schließsystem. Einbau in die vorgerichteten Einsteckschlösser der Außen- und Innentüren.

Die exakten Zylinderlängen sind vom Auftragnehmer vor der Bestellung durch ein bauseitiges Aufmaß an den bereits montierten Türen unter Berücksichtigung der Beschlagstärken zu ermitteln. Der Zylinder darf auf der Außenseite maximal 3 mm über die Beschlagsoberfläche vorstehen.

Systemaufteilung gemäß Türliste/Schließplan:
- 3 Stck Zentralzylinder für Allgemeinbereiche (Ö / A)
- 2 Stck Zentralzylinder für Gemeinschaftsbereiche (TC 1A + TV)
- 5 Stck Funktionisolierte Zylinder für Nutzer DB
- 7 Stck Funktionisolierte Zylinder für Nutzer TC 1A
- 3 Stck Funktionisolierte Zylinder für Nutzer TV

Inklusive Stulpschraube, sauberer Justierung, Funktionsprüfung und Dokumentation im Schließplan.

Einbauort: Außentüren und Innentüren gemäß Türliste (T-01 bis T-20)
Menge: 20
Abrechnungseinheit: Stck
Menge: 20,000 St

**4.3.40 Wandtürstopper Edelstahl**
Wandtürstopper aus Edelstahl rostfrei, massiv, Oberfläche matt gebürstet. Ausführung mit stirnseitigem Gummipuffer zur Stoßdämpfung.
gemäß Ausführungsplanung

Montage: Verdeckte Verschraubung (inkl. Befestigungsmaterial)

Länge: Nach Erfordernis (passend zur Drückerausladung)

Lieferung und fachgerechte Montage auf tragfähigem Untergrund.
Menge: 20,000 St

### Titel 5 Stundenlohnarbeiten

**5.10 Stundensatz Facharbeiter/-in**
*** Bedarfsposition ohne GB
Stundenlohnarbeiten für Vorarbeiter/-in, Facharbeiter/-in und Gleichgestellte. Leistung nach besonderer Anordnung der Bauüberwachung. Der Verrechnungssatz umfasst sämtliche Aufwendungen wie Lohn- und Gehaltskosten, Lohn- und Gehaltsnebenkosten, Zuschläge, lohngebundene und lohnabhängige Kosten, sonstige Sozialkosten, Gemeinkosten, Wagnis und Gewinn. Leistung nach besonderer Anordnung der Bauüberwachung. Anmeldung und Nachweis gem. VOB/B.
Menge: 1,000 h

**5.20 Stundensatz Helfer/-in**
*** Bedarfsposition ohne GB
Stundenlohnarbeiten für Werker/-in, Helfer/-in und Gleichgestellte. Leistung nach besonderer Anordnung der Bauüberwachung. Der Verrechnungssatz umfasst sämtliche Aufwendungen wie Lohn- und Gehaltskosten, Lohn- und Gehaltsnebenkosten, Zuschläge, lohngebundene und lohnabhängige Kosten, sonstige Sozialkosten, Gemeinkosten, Wagnis und Gewinn. Leistung nach besonderer Anordnung der Bauüberwachung. Anmeldung und Nachweis gem. VOB/B.
Menge: 1,000 h

Nachhaltigkeit:
  Betrachtungszeitraum: 50
  Berechnungsfläche: NGF
